# ZfP-KSW Haus P
Angebotsaufforderung (GAEB DA 2000 1.2, DA83)
Projekt: ZfP-Haus
Währung: EUR
Erstellt mit: CaliforniaX by G&W Software AG, CaliforniaX, 06.05.2026

## 38411 Sc: Auftrag
Datum: 06.05.2026

*Hinweis*
LEISTUNGSVERZEICHNIS

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
PROJEKTNUMMER:  ZfP-KSW-P-0001 Haus P
  ZfP-KSW-Q-0001 Haus Q

BAUVORHABEN:  Neubau einer Station der Klinik für Suchttherapie mit Tagesklinik und psychiatrischer
Institutsambulanz / Neubau einer Bewegungstherapiehalle

LEISTUNGSUMFANG:  38411 Schlosser Stahlbauarbeiten

AUFTRAGGEBER:  ZfP Winnenden
Klinikum Schloß Winnenden
Schloßstraße 50
71364 Winnenden

PROJEKTSTEUERUNG:  JEGGLE ARCHITEKTEN und Partner mbB
Hindenburgstraße 37
71394 Kernen-Stetten

PLANUNG:  JEGGLE ARCHITEKTEN und Partner mbB
Hindenburgstraße 37
71394 Kernen-Stetten

Angebotssumme netto  '..........'.............''  EUR

zzgl. 19,00% MwSt.  '..........'.............''  EUR

Angebotssumme brutto  '..........'.............''  EUR

'..........'...................................'', den '..........'..........''  '..........'..................................................''
Bieter, Stempel und Unterschrift

*Hinweis: Allgemeine Baubeschreibung*
BAUTEIL 1: Haus P

Neubau eines Gebäudes für Psychiatrische Institutsambulanz, Tagesklinik und Stationsbetrieb
Das Gelände des Zentrums für Psychiatrie (ZfP) befindet sich ruhig gelegen innerhalb des Stadtgebietes der Stadt Winnenden und wird durch nicht öffentliche Straßen und Wege auf dem Grundstück erschlossen. Die Straßen sind für den notwendigen Fahrbetrieb geeignet, müssen jedoch im Zuge der Baumaßnahme Haus P für die neuen Anforderungen an Feuerwehrbetrieb und Versorgung angepasst und verändert werden.
Auf dem Baugrundstück befindet sich das Bestandsgebäude Haus H. Dieses Gebäude wird aufgrund seines baulichen Zustandes und aus Unwirtschaftlichkeit abgebrochen und durch einen zeitgemäßen, funktionalen Neubau für Tagesklinik (TK), Psychiatrische Institutsambulanz (PIA) und eine Station für bis zu 26 Betten ersetzt.
Bei dem Neubau von Gebäude P auf der Liegenschaft des ZfP Winnenden handelt es sich um ein freistehendes Gebäude im nordöstlichen Bereich der Liegenschaft. Es entsteht in direkter Nachbarschaft zu den Bestandsgebäuden des ZfP, welche zum Teil unter Denkmalschutz stehen.

Entwurfskonzept
Das Gebäude wird als zweigeschossiger nahezu quadratischer Neubau mit einer Kantenlänge von ca. 40 m in der zur Verfügung stehenden Grundstücksfläche platziert. Die Erschließungsform wird als Zweibund mit einem versetzt angeordneten Innenhof gewählt.
Die Nutzungen im Erdgeschoss bestehen aus einer Tagesklinik und einer psychiatrischen Institutsambulanz. Für die Tagesklinik werden Aufenthalts- und Speiseräume, Patientenküche als Therapieküche ohne Kochtätigkeit vorgesehen. Die Speisen werden zentral auf die Station gebracht und dort verteilt. Gesprächsräume, Gruppentherapieräume, ein Ergotherapieraum und ein Entspannungsraum sind im 1. Obergeschoss.
Für die Patienten PIA und Tagesklinik wird eine zentrale Umkleide angeboten. Diese wird als Damen- und Herrenumkleide mit zwei Kabinen konzipiert. Die Umkleideform entspricht den Anforderungen des Klinikbetriebes.
Im Inneren der Station befindet sich ein Lichthof, dieser bringt ausreichend Belichtung und Belüftung für die zentral angeordneten Räume im Inneren des Gebäudes. Damit werden innenliegende Räume auf ein Minimum reduziert.
Für die psychiatrische Institutsambulanz im Erdgeschoss werden Gesprächsräume, Behandlungs- und Untersuchungsbereiche angeboten. Das zentral angeordnete Dienstzimmer mit reinem Arbeitsraum, Personalaufenthalt und den notwendigen Nebenräumen kann gemeinsam von der Tagesklinik und der PIA genutzt werden.
In der südwestlichen Gebäudeecke befindet sich der Haupteingang mit zentralem Treppenhaus und Aufzugsanlage. Durch die Anordnung von verschiedenen Zugangselementen wird ein direkter Zugang ins Obergeschoss unabhängig von der Tagesklinik und der PIA ermöglicht. Im südlichen Bereich des Gebäudes werden die Flächen für Anlieferung von Ver- und Entsorgung, sowie von Liegendpatienten angeordnet.
In der Ecke Nord Ost des Gebäudes befindet sich ein zweites Treppenhaus. Dieses dient als zweiter baulicher Rettungsweg aus dem Obergeschoss und als interne Verbindung zwischen Obergeschoss und Erdgeschoss. Dadurch können die Nutzungen im Erdgeschoss flexibel belegt werden – vor allem die Räume der Ergotherapie.
Im Obergeschoss des Gebäudes befinden sich Patientenzimmer für insgesamt 26 Patienten. Es sind zehn Räume als Zweibettzimmer, zwei Räume als Einbettzimmer und zwei Räume mit Schleuse als Einbettzimmer mit der Möglichkeit ein zweites Patientenbett aufstellen zu können geplant. Des Weiteren sind auf der Station folgende Räume vorgesehen: Mehrzweckgruppenraum, Besprechungsraum, Büros, Behandlungsräume, Stationsbad, Zentrales Dienstzimmer mit reinem Arbeitsraum und Personalaufenthalt, Aufenthalts- und Speisebereiche und Patientenküche als Therapieküche ohne Kochtätigkeit, da die Speisen zentral auf die Station gebracht und dort verteilt werden.
Das Untergeschoss wird als Teilunterkellerung hergestellt. Hier befinden sich neben Technik-, Lager- und Putzräumen eine zentrale Umkleide für alle Mitarbeiter der PIA, Tagesklinik und Station. Diese wird als Damen- und Herrenumkleide mit zwei Kabinen konzipiert. Die Umkleide entspricht den Anforderungen des Klinikbetriebes und bietet Umkleidemöglichkeit für 60 Personen.

Angaben zur Barrierefreiheit:
PIA und Tagesklinik im Erdgeschoss:
- Beurteilung Barrierefreiheit nach DIN 18040 Teil eins für „öffentlich zugängliche Gebäude“
Stationsbetrieb im Obergeschoss:
- Beurteilung der Station nach DIN 18040 Teil eins für „öffentlich zugängliche Gebäude“
- Beurteilung der Patientenzimmer nach DIN 18040 Teil zwei „Wohnung“

Tragwerkskonzept
Der zweigeschossige Neubau (zzgl. Untergeschoss in Teilen) wird mit tragenden und aussteifenden Bauteilen in Massivbauweise ausgeführt. Die Baukonstruktion sieht hier Stahlbeton mit aussteifenden Wandscheiben und Ortbetondecken vor. Die Außenwände bestehen aus gedämmten Mauerwerkziegeln.
Zur Baugrundverbesserung wird die Tiefgründung mittels Betonplomben ausgeführt aus denen sich Differenzstützen als Punktfundamente oder Streifenfundamenten nach oben erstrecken.
Die Geschosshöhe beträgt im UG 3,45 m, im EG 3,40 m und im OG1 3,52 m. Die Treppenläufe und Zwischenpodeste werden aus bauphysikalischen Gründen zur Schallentkopplung als Stahlbetonfertigteile hergestellt.

Fassadenkonzept
Es ist wichtig, die historische Anlage des ZfP Winnenden als Ganzes zu sehen. Der Neubau soll sich harmonisch in das Ensemble einfügen und keine gestalterische Konkurrenz zu den denkmalgeschützten Gebäuden in der Nachbarschaft darstellen. Die Gestaltungselemente werden ähnlich wie im Bestand gewählt. Die Fassaden sind als einfache Lochfassaden geplant.
Eingangsbereiche und Flurenden werden mit einem vergrößerten Glasanteil vorgeschlagen. Die geschlossenen Fassaden werden in einfacher Putzoptik ausgeführt und zum Teil mit farblichen Akzenten versehen, wodurch das neue Gebäude einen modernen zeitgemäßen Konterpart bildet und sich harmonisch in die Gesamtanlage einbindet.
Die Proportionen der Öffnungen lehnen sich an jene im Bestand an. Die Konstruktion Fensterelemente und der neuen Innenhöfe werden als Holz-Aluminium-Elemente ausgeführt. Fensterflügel und Türelemente sorgen für die notwendige natürliche Belüftung.

Der Neubau „Haus P“ weist folgenden Planungswerte auf:
- Nutzungsfläche (NUF):  1.750 m²
- Bruttogrundfläche (BGF):  3.286 m²
- Bruttorauminhalt (BRI):  12.666 m³

BAUTEIL 2: Haus Q

Neubau einer Bewegungstherapiehalle
Das Gelände des Zentrums für Psychiatrie (ZfP) befindet sich ruhig gelegen innerhalb des Stadtgebietes der Stadt Winnenden und wird durch nicht öffentliche Straßen und Wege auf dem Grundstück erschlossen. Die Bewegungshalle wird als Sporthalle mit einer lichten Innenhöhe von 6 Metern und einer Spielfläche von 16 x 20 Metern erstellt. Es sind zwei Umkleidebereiche mit jeweils zwei Duschen und einem WC vorgesehen. Im Eingangsbereich befinden sich ein barrierefreier Sanitärräume, mit WC für Rollstuhlfahrer und Urinal. Für das Personal wird ein separater Raum mit Blick auf die Halle eingerichtet, der ebenfalls mit einer Dusche und einem WC ausgestattet ist. Die technische Anbindung erfolgt über die bestehenden Strukturen des Versorgungskanals.

Baukonstruktion

Der eingeschossige Neubau wird mit tragenden und aussteifenden Bauteilen in Massivbauweise ausgeführt. Die Bodenplatte, die Stützen, das Tragwerk der Halle und die Decken werden als  Normalbeton ausgeführt. Die Außenwände bestehen aus gedämmtem Mauerwerk, während die Verglasungen den Anforderungen entsprechend mit ballwurfsicherer Isolierverglasung ausgeführt werden. Um eine gute Belüftung zu gewährleisten, sind Oberlichter mit Querlüftung vorgesehen, die eine Durchströmung der Halle ermöglichen. Mechanische Be- und Entlüftungsanlagen sind lediglich für die innenliegenden Räume geplant. Die Hallendecke erhält eine Bauteilaktivierung zur Heizungsnutzung. Im Bodenbereich wird ein Sportbodenaufbau installiert, und die Wände werden bis zu einer Höhe von etwa 2 Metern mit einer entsprechenden Prallwandverkleidung aus Holz mit darüberlegenden Heradesign Wandverkleidung versehen.
Die Beleuchtung wird einfach und blendfrei ausgeführt. Ein außenliegender Sonnenschutz verhindert Wärmeeinträge sowie Blendung während des Betriebs. Bei den Entrauchungsöffnungen werden bedruckte Glasscheiben eingebaut, da ein außenliegender Sonnenschutz andernfalls die RWA-Funktionalität beeinträchtigen würde.
Die Halle ist für die Durchführung einfacher Ballsportarten vorgesehen. An den Giebelseiten werden zwei fest montierte Basketballkörbe angebracht. Weitere Sportarten wie Handball, Volleyball und Fußball in Kleingruppen sind ebenfalls möglich. Zudem wird an der Nordseite des Gebäudes eine Kletterwand mit einer Höhe von ca. 6,0 Meter montiert.
Die Flachdachbereiche werden gemäß den Anforderungen des GEG-Nachweises mit Polystyroldämmung versehen und oberseitig mit etwa 8 cm Substrat extensiv begrünt. Diese Dachflächen sind für die Aufstellung von Photovoltaikelementen geeignet. Die notwendigen Halterungen und Befestigungen werden zusammen mit den Photovoltaikelementen geliefert. In Bereichen mit technischen Einbauten wird das Dach mit einer etwa 5 cm starken Schicht aus einfachem Rundkies bedeckt. Zur Wartung können die Dächer begangen werden. Der Zugang zum Dach des Umkleidebereichs erfolgt über eine Scherenhubtreppe, während das Hauptdach über eine einläufige Treppe aus einer Stahlkonstruktion erreicht wird.
Der Neubau Haus Q weist folgenden Planungswert auf :
- Nutzungsfläche (NUF):  481,98 m²
- Bruttogrundfläche (BGF):  550,83 m²
- Bruttorauminhalt (BRI):  3574,21 m³

*Hinweis: Allgemeine Vorbemerkungen*
1. Bauherr/Auftraggeber
ZfP Klinikum Schloß Winnenden
Schloßstraße 50
71364 Winnenden

2. Auftragsgegenstand
Gegenstand dieses Leistungsverzeichnisses sind die Schlosser-/ und Stahlbauarbeiten, gegliedert in
- Bemessung und Ausführungsplanung
  (inkl Versand an den Prüfstatiker) für:
- Stahlunterkonstruktion
- Abstellwinkel
- Flachdachgeländer
- Plattengeländer
- Stahltreppen
- Überdachungen  (inkl. Verglasungsarbeiten)
- Gitterostabdeckung
- Vordach
- Stundenlohnarbeiten

3. Ansprechpartner
Ansprechpartner für das Vergabeverfahren ist:
Jeggle Architekten und Partner mbB
mail@jeggle-architekten.de

4. Kommunikation
Der Auftraggeber bedient sich zur Abwicklung des Ausschreibungsverfahrens der Online-Vergabeplattform 'aumass' (www.aumass.de). Die Nutzung für die Bieter ist gebührenfrei. Die Kommunikation innerhalb des Vergabeverfahrens erfolgt ausschließlich über diese Vergabeplattform. Die Angebote sind elektronisch über die Vergabeplattform einzureichen.
Die Verfahrenssprache ist deutsch. Die Angebote sind in deutscher Sprache abzugeben. Im Rahmen der Kommunikation soll stets die Betreffzeile <"ZfP-KSW-P-0001_Vergabeverfahren“> / ZFP-KSW-Q-0001_Vergabeverfahren verwendet werden. Sofern die Bieter einen hiervon abweichenden Betreff verwenden, tragen sie das Risiko, dass ihre E-Mails nicht oder nicht rechtzeitig von der Auftraggeberin wahrgenommen werden und es dadurch zu Verzögerungen kommt oder Fristen versäumt werden.
Bei den personenbezogenen Bezeichnungen in diesen Vergabeunterlagen gilt die gewählte Form für jegliche Art von natürlichen und juristischen Personen. Sofern nicht ausdrücklich anders bestimmt, sind mit „Bieter“ sowohl einzelne Unternehmen als auch Bietergemeinschaften gemeint; mit „Auftragnehmer“ ist der Bieter oder die Bietergemeinschaft gemeint, der/die den Zuschlag erhalten hat.
Fragen und Anmerkungen zu den Vergabeunterlagen sind per E-Mail über die Vergabeplattform fristgerecht nach VOB/A zu richten. Verbindliche Stellungnahmen werden als Erläuterungen, Konkretisierungen oder Änderungen zu den Vergabeunterlagen über die Internetadresse 'www.aumass.de' fristgerecht gem. VOB/A vor Ablauf der Angebotsfrist veröffentlicht. Die Bewerber sind verpflichtet, sich vor Ablauf der Angebotsfrist auf der oben genannten Internetseite zu informieren, ob sich Erläuterungen, Konkretisierungen oder Änderungen in den Vergabeunterlagen ergeben haben. Es wird ausdrücklich darauf hingewiesen, dass sich die Notwendigkeit ergeben kann die Angebotsfrist zu verschieben. In einem solchen Fall wird unverzüglich ebenfalls auf der oben genannten Internetseite informiert. Sämtliche veröffentlichte Erläuterungen, Konkretisierungen und Änderungen sind Bestandteil der Vergabeunterlagen.
Bei Interesse an der Ausschreibung empfehlen wir eine Registrierung als Bieter auf der Vergabeplattform (gebührenfrei) vorzunehmen. Daraus ergibt sich für den Bieter der Vorteil, dass er rechtzeitig über Erläuterungen, Konkretisierungen oder Änderungen der Vergabeunterlagen oder des Vergabeverfahrens schriftlich per E-Mail informiert wird.

5. Hinweispflicht bei Unvollständigkeiten und Unklarheiten
Die Bieter haben sich von der Vollständigkeit, der ihnen überlassenen Unterlagen zu überzeugen. Bei Unvollständigkeit der Unterlagen, haben sie die Auftraggeber in Textform unverzüglich darüber zu unterrichten.
Enthalten die Vergabeunterlagen nach Auffassung der Bieter Unklarheiten, so haben die Bieter den, Auftraggeber unverzüglich und vor Abgabe ihrer Angebote in Textform darauf hinzuweisen. Ferner haben die Bieter die Auftraggeber auf eventuelle Widersprüche in den Vergabeunterlagen unverzüglich in Textform aufmerksam zu machen. Gleiches gilt, falls die Bieter der Auffassung sind, dass die Unterlagen gegen geltendes Recht verstoßen.
Antworten der ausschreibenden Stelle auf Bieterfragen werden Inhalt der Ausschreibung und Vertragsbestandteil.

*Hinweis: Anlagenliste und Ausführungszeiten*
Der Ausschreibung liegen folgende, zu berücksichtigende Unterlagen bei:

Ausführungspläne/Gutachten/Technische Bereiche:

- Architekt
- Bauphysik
- Bauzeitenplan Haus P und Haus Q
- Freianlagen
- Tragwerk

*Hinweis: ATV - 0.1 Angaben zur Baustelle*
Allgemeine Regelungen für Bauarbeiten jeder Art DIN 18299 Ausgabe September 2023 / VOB Teil C

0.1.1 Lage der Baustelle, Umgebungsbedingungen, Zufahrtsmöglichkeiten und Beschaffenheit der Zufahrt sowie etwaige Einschränkungen bei ihrer Benutzung

Standort und Erschließung - Zufahrt Baustelle
Die Baustelle befindet sich auf dem Gelände des ZfP Winnenden, Schloßstraße 50, Winnenden.

Haus P
Die Erschließung der Baustelle erfolgt über die Lange Gasse, nördlich des Grundstückes. Der Wirtschaftshof (Küche, Zentrallager, Wäscherei) südlich der Baustelle wird täglich mehrfach angefahren, um die auf der Liegenschaft befindlichen Gebäude zu versorgen. Eine Verkehrsbehinderung auf den Straßen der Liegenschaft ist zu unterlassen.

Haus Q
Die Erschließung der Baustelle erfolgt von der Paulinenstraße/Albertvillerstraße über die südwestliche Zufahrt auf das ZFP Gelände.

Der Ausschreibung liegen Pläne entsprechend der beiliegenden Anlagenliste bei, die ein vollständiges Bild der vorhandenen Situation einschließlich der Zufahrt geben.
Alle Schwierigkeiten aufgrund der  Nähe zum Bestand (bspw. bei Haus P im Süden Richtung Haus G) und der beengten Transportwege im Bestandbereich des Klinikums sind zu berücksichtigen und einzukalkulieren.

Alle Umbau- und Neubaumaßnahmen müssen unter den Bedingungen eines uneingeschränkten Klinikbetriebs durchgeführt werden. Die angrenzenden Klinikeinrichtungen sind von jeglichen Gefahren und Belastungen freizuhalten.

Das Verunreinigen der öffentlichen Verkehrsflächen ist grundsätzlich zu vermeiden. Sollten dennoch Verunreinigungen entstehen, so sind diese unverzüglich auf eigene Kosten zu entfernen.
Verkehrsrechtliche Genehmigungen sind vom AN selbstständig einzuholen.

0.1.2 Besondere Belastungen aus Immissionen, besondere klimatische oder betriebliche Bedingungen
Die Erschütterungen sind auf ein Minimum zu reduzieren. Die gesetzlichen Immissionsrichtlinien gemäß AVV Baulärm für Kurgebiete, Krankenhäuser und Pflegeanstalten sind einzuhalten.

0.1.3 Art und Lage der baulichen Anlage, z. B. auch Anzahl und Höhe der Geschosse
Haus P:
Das Haus P ist mit 2 Vollgeschossen, einer Teilunterkellerung und zwei Treppenhausaufgänge konzipiert.
Erschließung von Norden, Süden und Westen im Gebäude

Bezugshöhe:
Ebene 0= Erdgeschoss OK FFB 0,00 = 285,00 m ü. NN
Ebene 0 OK RFB -0,15 = 284,85 m ü. NN

Ebene OG1 OK FFB +3,70 = 288,70 m ü. NN
Ebene OG1 OK RFB +3,35 = 288,55 m ü. NN

Ebene Dach OK RFB +7,37 = 292,37 m ü. NN
OK Attika +8,40 = 293,40 m ü. NN

Ebene Dachausstieg OK RFB = +10,15= 295,15 m ü. NN
OK Attika +10,48 = 295,48 m ü. NN

Ebene UG OK FFB -3,745 = 281,255 m ü. NN
Ebene UG OK RFB -3,85= 281,15 m ü. NN

Haus Q:
Das Haus Q ist mit einem Hallenbereich und einem Vorbereich/Umkleiden/Überwachungszimmer konzipiert.
Erschließung des Gebäudes erfolgt von Süden.

Bezugshöhe:
Ebene 0= Erdgeschoss OK FFB 0,00 = 278,90 m ü.NN
Ebene = OK RFB -0,15 = 278,75 ü.NN

Ebene Decke / Vorbereich = OK Decke +3,20 m = 282,10 m ü.NN
Ebene / Attika Vorbereich = OK Attika + 4,44 m

Ebene Decke / Hallenbereich = OK Decke +6,80 m = 285,70 m ü.NN
Ebene / Attika Hallenbereich = OK Attika + 7,88m

0.1.4 Verhältnisse auf der Baustelle, insbesondere Verkehrsbeschränkungen
Zufahrt und Abfahrt (Be- und Entladen)
Haus P:
Nördlich der Baustelle über die Lange Gasse. Zuwegungen auf die Liegenschaft dürfen nicht genutzt werden. Dies gilt auch für Lieferanten.

Haus Q:
Über die Paulinenstraße/Albertvillerstraße und die südwestliche Zufahrt auf das ZFP Gelände.

Das Be- und Entladen ist nur innerhalb des Baufeldes zulässig.

0.1.5 Für den Verkehr freizuhaltende Flächen
Haus P:
Die Zufahrt der Feuerwehr (Mauerdurchfahrt Lange Straße) in jedem Falle ständig freizuhalten!

Haus Q:
Die Zufahrt der Feuerwehr ist in jedem Falle ständig freizuhalten! Selbes gilt für die sich auf der Liegenschaft befindlichen Straßen.

0.1.6 Art, Lage, Maße und Nutzbarkeit von Transporteinrichtungen und Transportwegen, z. B. Montageöffnungen.
nicht relevant

0.1.7 Wasser, Energie und Abwasser
Umlage für Bauwasser und Baustrom nach Vertragsbedingungen VHB 214ff.

0.1.8 Lage und Ausmaß der dem Auftragnehmer für die Ausführung seiner Leistung zur Benutzung oder Mitbenutzung überlassenen Flächen und Räume
Die zur Verfügung stehenden Flächen für die Baustelleneinrichtung sind beschränkt. (vgl. hierzu Anlage Baustelleneinrichtungsplan). Materialanlieferung müssen bei Bedarf tagesaktuell erfolgen.
Flächen für Firmencontainer sind westlich der Baustelle entsprechend vorgesehen, diese sind jedoch bei Haus Q durch eine gering befahrene Straße getrennt. Der genaue Standort ist mit der Bauleitung des AG abzustimmen. Die Fuß- und Transportwege von der Containerstellfläche bis zum Baufeld sind bei der Kalkulation zu berücksichtigen.
Die im Baustelleneinrichtungsplan dargestellten Lagerflächen sind durch den AN herzustellen (Abrechnung über gesonderte Positionen). Im Gebäude stehen keine Lagerflächen zur Verfügung.

0.1.9 Bodenverhältnisse, Baugrund, und seine Tragfähigkeit
Haus P:
Das Gebäude ist im Norden und Osten mit befahrbarem Pflaster umrandet. Im Westen ist nicht befahrbarer gewachsener Boden. Von Süden her ist kein Zugang zur Baustelle möglich.

Haus Q:
Das Gebäude ist im Süden und Westen mit befahrbarem Pflaster umrandet. Die Zufahrt auf das Baufeld erfolgt von Nord-Westen. Im Osten ist nicht befahrbarer gewachsener Boden, es ist kein Zugang zur Baustelle möglich.

Dies ist in den EP's zu berücksichtigen.
Nach DIN 4149:2005-04 "Bauten in deutschen Erdbebengebieten" sowie der Karte der Erdbebenzonen und geologischen Untergrundklassen für Baden-Württemberg ergibt sich für das geplante Bauvorhaben folgende Zuordnung:
Erdbebenzone: 0
Geologische Untergrundklasse: R

0.1.10 Hydrologische Werte von Grundwasser und Gewässern
Haus P:
Das Baufeld liegt in der festgesetzten Zone III des Wasserschutzgebietes "Tiefbrunnen Schwaikheimer Straße". Es ist das Merkblatt "Bauen im Wasserschutzgebiet Zone III" zu beachten (liegt als Anlage bei). Der Bemessungswasserstand liegt bei 281,09 m ü. NN.

Haus Q:
Das Baufeld liegt in der festgesetzten Zone III des Wasserschutzgebiet
"Tiefbrunnen Schwaikheimer Straße". Es ist das Merkblatt "Bauen im Wasserschutzgebiet Zone III" zu beachten. (liegt als Anlage bei)
Der Bemessungswasserstand liegt bei 278,58 üNN (derzeitige Geländeoberkante).

0.1.11 Besondere umweltrechtliche Vorschriften
Das Gebäude befindet sich in der Wasserschutzgebietszone III, siehe Merkblatt "Bauen im Wasserschutzgebiet Zone III"

0.1.12 Entsorgung/Abfall/Reinigung
Der AG stellt Abfallcontainer bereit, der AN wird mit eine Kostenumlage belastet, siehe VHB 214ff.
Für die Beseitigung der eigenen Abfälle aus den Arbeitsbereichen gemäß VOB / C DIN 18299 Punkt 4.1 ist der Auftragnehmer selbst verantwortlich, die Abfallbeseitigung hat arbeitstäglich zu erfolgen. Die Materialien sind zu trennen.
Auftragnehmern, die einer einmaligen mündlichen oder schriftlichen Aufforderung zur Reinigung des Bauumfeldes oder der Räumlichkeiten nicht nachkommen, werden die Kosten für die Entsorgung auferlegt.
Sonstige Entsorgungskosten sind in die Leistungspositionen einzurechnen.

0.1.13 Schutzgebiete oder Schutzzeiten im Bereich der Baustelle
siehe Punkt 0.1.11

0.1.14 Art und Umfang des Schutzes von Bäumen, Pflanzbeständen, Vegetationsflächen, Verkehrsflächen, Bauteilen, Bauwerken, Grenzsteinen und dergleichen im Bereich der Baustelle
Sämtliche Aufzählungen sind mit entsprechender Sorgfalt zu behandeln.
Der Baumschutz ist so auszuführen, dass der geschützte Bereich um den Stamm herum dem Umfang der Baumkrone entspricht.

0.1.15 Im Baugelände vorhandene Anlagen, insbesondere Abwasser- und Versorgungsleitungen
Haus P:
Von Westen kommend und auf Gebäudehöhe abknickend Richtung Süden verläuft durch das Baufeld ein 1,95 m breiter Versorgungskanal, an den der Neubau im UG angeschlossen wird. Die Oberkante des Kanals liegt bei ca. 283,91 m ü. NN.

Haus Q:
Von Osten kommend Richtung Westen verläuft durch das Baufeld ein 2,60 m breiter Bestandskanal, an den der Neubau angeschlossen wird. Die Oberkante des Kanals liegt im Osten bei ca. 277,87m ü. NN. und im Westen hier liegt  bei ca. 277.26m ü. NN.

0.1.16 Bekannte oder vermutete Hindernisse im Bereich der Baustelle
siehe 0.1.15

0.1.17 Bestätigung, dass die im jeweiligen Bundesland geltenden Anforderungen hinsichtlich Kampfmitteln erfüllt wurden
Die Vorerkundung auf Kampfmittelbelastung aus dem Zweiten Weltkrieg liefert keine Hinweise auf eine erhöhte Wahrscheinlichkeit von im Boden verbliebenen Kampfmitteln.

0.1.18 Gegebenenfalls gemäß der Baustellenverordnung getroffene Maßnahmen
siehe Punkt 0.2.3 bis 0.2.5

0.1.19 Besondere Anordnungen, Vorschriften und Maßnahmen der Eigentümer (oder der anderen Weisungsberechtigten) in Bezug auf Leitungen, Kabeln, Drainen, Kanälen, Straßen, Wegen, Gewässern, Gleisen, Zäunen und dergleichen im Bereich der Baustelle
Vorgenannte Elemente sind zu schützen. Siehe auch 0.1.15 und 0.1.16

0.1.20 Art und Umfang von Schadstoffbelastungen
Sind nicht zu erwarten.

0.1.21 Art und Zeit der vom Auftraggeber veranlassten Vorarbeiten
nicht relevant

0.1.22 Arbeiten anderer Unternehmer auf der Baustelle
Für die Regelung von Schnittstellen und für die Koordination der ausgeschriebenen Leistungen ist der Auftragnehmer selbst verantwortlich. Der hierfür notwendige Aufwand ist in die Einheitspreise einzurechnen.

Schnittstellen übergreifend zu Fremdgewerken:
- Rohbauer
- Trockenbauer
- Flaschner
- Dachabdichtung
- Außenanlagenbauer
- WDVS und Putz

Die Fremdgewerke sind mit entsprechendem Vorlauf zu koordinieren/ einzutakten (min. 3 Tage im Voraus) für eine Weiterführung/ termingerechte Fertigstellung der Leistung.

Alle Auftragnehmer unterliegen der Koordinationspflicht. Dies schließt die Pflicht zur Teilnahme an den entsprechenden Baubesprechungen ein.
Der Auftragnehmer hat zu den Baubesprechungen, die der Auftraggeber regelmäßig durchführt, (in der Regel wöchentlich) für die Dauer der Vertragslaufzeit einen bevollmächtigten Vertreter (Ziffer 22.2.6 WBVB) zu entsenden. Dieser muss Deutsch sprechen und verstehen können. Des Weiteren ist er als 1. Ansprechpartner und Bauleiter für sein Gewerk verantwortlich und hat bei Abstimmungen auf der Baustelle, bei denen seine Leistung mitbetroffen ist, persönlich vor Ort zu sein. Sollte dies vermehrt nicht der Fall sein werden dem AN Kosten der Bauleitung des AG in Rechnung gestellt.
Der Auftraggeber kann einen Austausch verlangen. Ein Wechsel der verantwortlichen Person durch den Auftragnehmer ist dem Auftraggeber unverzüglich schriftlich mitzuteilen.

Vom Auftraggeber oder dessen Vertreter werden über sämtliche Besprechungen Protokolle aufgestellt und nur diese haben Gültigkeit.
Eventuelle Einwendungen müssen vom Auftragnehmer innerhalb einer Woche nach Erhalt des Protokolls erfolgen. Das Protokoll wird über den Projektserver hochgeladen, es gilt das Datum des Uploads. Nach Ablauf der Frist gilt das Protokoll als anerkannt.

Genaue Ort- und Zeitangaben zur Baubesprechung folgen nach Beauftragung. Eine Verschiebung des Termins bleibt dem AG vorbehalten.

Alle Angaben, insbesondere produktbezogene Daten, die für Leistungen angrenzender Gewerke notwendig sind, sind zusammen mit der Werkplanung vorzulegen.

Der Auftragnehmer und seine Beauftragten sind verpflichtet, den Weisungen der örtlichen Objektüberwachung, Folge zu leisten und haben ihr Personal zu einem guten und reibungslosen Zusammenarbeiten mit den übrigen auf der Baustelle befindlichen Auftragnehmern anzuhalten. Auf Verlangen der Objektüberwachung sind Personen, die hiergegen verstoßen oder die für die ihnen übertragenen Arbeiten nachweislich nicht genügend Erfahrung oder Sachkunde besitzen, oder deren Verhalten den Baufortschritt des Baus beeinträchtigt, abzurufen und durch geeignetes Personal zu ersetzen. Den auf der Baustelle beschäftigten Personen ist das Betreten und der Aufenthalt in anderen, als durch die eigene Leistungserbringung bedingten Räume und Bereiche nur mit Zustimmung der örtlichen Bauüberwachung gestattet.
Bauseits zur Verfügung gestellte Lagerräume und -flächen sind auf Anordnung der Bauleitung binnen drei Tagen besenrein zu räumen, wenn der Bauablauf dies erfordert.

*Hinweis: ATV - 0.2 Angaben zur Ausführung*
Allgemeine Regelungen für Bauarbeiten jeder Art DIN 18299 Ausgabe September 2023 VOB Teil C

0.2.1 Vorgesehene Arbeitsabschnitte
siehe Bauzeitenplan

0.2.2 Besondere Erschwernisse
nicht relevant

0.2.3 -0.2.6. Besondere Anforderungen an BE-Einrichtung und Entsorgung
Für die Überwachung der Einhaltung von Sicherheit und Gesundheitsschutz gemäß der Baustellenverordnung ist durch den Bauherrn ein SiGe-Koordinator eingesetzt. Der Auftragnehmer hat bei der Ausführung der Arbeiten die Arbeitsschutzgesetzgebung und die daraus resultierenden Verordnungen (hier: die Baustellenverordnung vom 10. Juni 1998) zu beachten sowie die Hinweise des Koordinators und den Sicherheits- und Gesundheitsschutzplan zu berücksichtigen. Alle im Rahmen der Baustellenverordnung vorzulegenden Unterlagen sind auf Anweisung des SiGe-Koordinators vorzulegen. Die Kosten hierfür sind in die Einheitspreise einzukalkulieren.

0.2.7 -0.2.8 Anforderung an Gerüste, Mitbenutzung fremder Gerüste, Hebezeuge, Aufzüge, Aufenthalts- und Lagerräume, Einrichtungen und der gleichen durch den Auftragnehmer
Erforderliche Hebezeuge o. ä. für die Belange des AN sind in die EP's mit einzukalkulieren - es steht kein Kran zur Verfügung. Aufenthalts-, Lagerräume und dergleichen sind entsprechend Leistungsposition vorzusehen.
Wie lange, für welche Arbeiten und ggf. für welche Beanspruchung der Auftragnehmer Gerüste, Hebezeuge, Aufzüge, Aufenthalts- und Lagerräume, Einrichtungen und dergleichen für andere Unternehmer vorzuhalten hat, ist in Positionen der Leistungsbeschreibung beschrieben.

0.2.09 Verwendung oder Mitverwendung von wiederaufbereiteten (Recycling-) Stoffen
Gemäß dem Merkblatt "Bauen im Wasserschutzgebiet - Zone III (Anlage im Baugrundgutachten PGG) ist die Verwertung von Baureststoffen /Bauschutt aus grundsätzlich nicht zulässig

0.2.10 Anforderungen an wiederaufbereitete (Recycling-) Stoffe und an nicht genormte Stoffe und Bauteile
siehe Punkt 0.2.9 nicht genormte Stoffe und Bauteile dürfen nicht verwendet werden.

0.2.11 Besondere Anforderungen an Art, Güte und Umweltverträglichkeit der Stoffe und Bauteile
nicht relevant

0.2.12 Art und Umfang der vom Auftraggeber verlangten Eignungs- und Gütenachweise
siehe Angaben im Leistungsverzeichnis

0.2.13 Unter welchen Bedingungen auf der Baustelle gewonnene Stoffe verwendet werden dürfen oder müssen oder einer anderen Verwertung zuzuführen sind
nicht relevant.

0.2.14 Art, Zusammensetzung und Menge der aus dem Bereich des Auftraggebers zu entsorgenden Böden, Stoffe und Bauteile
siehe Leistungsverzeichnis sowie geologisches Gutachten PGG

0.2.15 Art, Anzahl, Menge oder Masse der Stoffe und Bauteile, die vom Auftraggeber bereitgestellt werden, sowie Art, genaue Bezeichnung des Ortes und Zeit ihrer Übergabe
siehe Leistungsverzeichnis

0.2.16 In welchem Umfang der Auftraggeber Abladen, Lagern und Transport von Stoffen und Bauteilen übernimmt oder dafür dem Auftragnehmer Geräte oder Arbeitskräfte zur Verfügung stellt
keine

0.2.17 Leistungen für andere Unternehmer
Sind bei Bedarf gesondert beschrieben.

0.2.18 Mitwirken beim Erstellen von Anlageteilen und bei der Inbetriebnahme von Anlagen im Zusammenwirken mit anderen Beteiligten.
Die Abstimmung mit den TGA Gewerken bzgl. Medieneinführungen ist zu berücksichtigen, nach Leistungsposition.

0.2.19 Benutzung von Teilen der Leistung vor der Abnahme
nicht relevant

0.2.20 Übertragung der Wartung während der Dauer der Verjährungsfrist durch einen besonderen Wartungsvertrag
nicht relevant

0.2.21 Abrechnung
Aufmaß nach VOB.
Für jedes Bauteil sind separate Rechnungen aufzustellen.
Zur Abrechnung ist ein prüffähiger Abrechnungsplan vorzulegen. Aufmaße müssen mit besonderer Sorgfalt erstellt, farblich abgesetzt und mit Angabe des Baubereiches und einer Datumsangabe versehen und vom AN und der Objekt-/
Bauüberwachung vor Rechnungsstellung unterzeichnet werden. Die Angaben sind entspr. den Positionen innerhalb des Leistungsverzeichnisses den Ordnungszahlen zuzuordnen.

*Hinweis: ZTV - 0.3 Zusätzliche Angaben zur Ausführung - Allgemein*
0.3.1 Ausschreibungsunterlagen
Die Leistungsbeschreibung setzt sich aus allen Ausschreibungsunterlagen zusammen. Diese umfassen über den Ausschreibungstext  hinaus auch Zeichnungen sowie weitere beigefügte Unterlagen laut Anlagenliste.
Die darin enthaltenen Informationen müssen als Gesamtes vollumfänglich bei der Preisermittlung berücksichtigt werden. Sollten Unklarheiten hinsichtlich der ausgeschriebenen Leistungen bestehen, so sind diese vor Angebotsabgabe mit der Vergabestelle zu klären

0.3.2 Planübergabe, Planungsleistung Auftragnehmer
Der AN ist verpflichtet, Planungsunterlagen so rechtzeitig anzufordern und hinsichtlich seiner Belange zu überprüfen, dass auch bei notwendiger technischer Klärung die Materialien rechtzeitig bestellt werden können.
Dem AN werden vom AG Werk- und Detailpläne des Architekten bzw. der zuständigen Fachplaner als Grundlage für seine Leistungen zur Verfügung gestellt.
Die geprüften Bewehrunspläne erhält der AN 4 Wochen vor der jeweiligen Ausführung des Bauteils/Geschosses.
Die in der Leistungsbeschreibung und den beigefügten Details angegebenen Maße sind Circa-Maße. Der AN hat die für seine Leistungen notwendigen Maße rechtzeitig und eigenverantwortlich örtlich zu überprüfen.
Die für die Vorgewerke zulässigen Toleranzen/Ebenheitsabweichungen gemäß DIN 18202 hat der AN bei seinen Leistungen durch entsprechende Toleranzsausgleichsmöglichkeiten zu berücksichtigen.
Die Planübergabe durch den Auftraggeber erfolgt ausschließlich über den Projektserver.
Der AN hat einen eigenen Bauablaufplan zu erstellen. Vorlage: 2 Wochen nach Beauftragung.

0.3.3 Abweichungen von Plänen
Der AN hat die Arbeiten entsprechenden Plänen des Architekten auszuführen. Die Angaben der Pläne sind vor Beginn der Arbeiten auf der Baustelle genauestens mit den tatsächlichen Gegebenheiten vor Ort zu vergleichen. Abweichungen sind sofort der Bauleitung mitzuteilen.

0.3.4 Dokumentationsunterlagen
Die kompletten Dokumentationsunterlagen sämtlicher erbrachten Leistungen sind gemäß den im Vertrag geregelten Festlegungen spätestens 14 Werktage vor dem vereinbarten Abnahmetermin an den AG zu übergeben.

0.3.5 Bautagebuch
Der Auftragnehmer verpflichtet sich zur Führung eines täglichen Bautagebuches mit folgenden Angaben:
- Witterung und Temperatur
- Personal- und Geräteeinsatz
- durchgeführte Arbeiten mit Raumbezeichnung
Die Berichte sind der Bauleitung wöchentlich zu übergeben.

0.3.6 Abbruch und Entsorgung
Alle in den Positionen beschriebenen Abbruchleistungen umfassen die Demontage, Laden, Transport zur Deponie sowie die Entsorgungskosten, wenn in den einzelnen Positionen nichts anderes beschrieben ist.
Das Abfallverwertungskonzept ist zu beachten.

0.3.7 Bestandsbausubstanz
Die Beschädigung zu erhaltender Bausubstanz der angrenzenden Gebäude ist durch die Wahl geeigneter Bauverfahren und Arbeitsgeräte auszuschließen.

0.3.8 SiGeKo
Die Baumaßnahme wird von einem vom Auftraggeber beauftragten Sicherheits- und Gesundheitskoordinator (SIGEKO) gem. Baustellenverordnung begleitet. Seinen Vorgaben, Hinweisen und Anordnungen ist Folge zu leisten.
Die Einschaltung des SIGEKO durch den Bauherren befreit den AN nicht von der eigenen - ihm im Bauprozess - obliegenden Sicherheitsverantwortung.

0.3.9 Reihenfolge der Arbeitsabschnitte Haus P und Haus Q
siehe Bauzeitenplan

0.3.10 Gewerkespezifische ZTV
Vor jedem Positionsblock der Teilgewerke sind die hierfür verbindlichen gewerkebezogenen ZTV zu beachten.

0.3.11 Fabrikate/Typen/Systeme
Die geforderten Fabrikat- und Typenangaben, sowie Leistungsdaten und Abmessungen sind eindeutig und zweifelsfrei anzugeben. Erfolgen keine Angaben vom Bieter, so sind die im LV genannten Modelle und Materialien ohne jede Nachforderung zu liefern.
Der Nachweis der Gleichwertigkeit ist durch vergleichbare statische Werte, Konstruktionszeichnungen, Prüfzeugnisse, Angabe zu Fabrikat und Typ und Muster mit Angebotsabgabe zu erbringen. Soweit in der Leistungsbeschreibung auf Technische Spezifikationen, z. B. nationale Normen, mit denen Europäische Normen umgesetzt werden, europäische technische Zulassungen, gemeinsame technische Spezifikationen, internationale Normen, Bezug genommen wird, werden auch ohne den ausdrücklichen Zusatz: "oder gleichwertig", immer gleichwertige Technische Spezifikationen in Bezug genommen.
Die spätere Ausführung gleichwertiger Konstruktionen und Materialien muss
vom Auftraggeber schriftlich genehmigt werden.

0.3.12 Abnahme
Vor Abnahme ist ein Probebetrieb durchzuführen, siehe Dokument „Der Weg zur Abnahme“.
Nach vollständiger Fertigstellung der Leistungen wird gemeinsam mit dem Auftraggeber eine förmliche Abnahme durchgeführt. Die Abnahme ist vom Auftragnehmer rechtzeitig schriftlich zu beantragen.
Entstehende Kosten für Abnahmewiederholungen wegen wesentlicher Mängel
gehen zu Lasten des Auftragnehmers.

*Hinweis: ZTV - 0.4 Schlosser-/ und Stahlbauarbeiten*
0.4.1 Geltungsbereich, Ausführungsgrundlage - Stahlbauarbeiten
VOB/C DIN 18335 Stahlbauarbeiten
VOB/C DIN 18360 Metallbau-, Schlosserarbeiten
VOB/C DIN 18364 Korrosionsschutzarbeiten an Stahlbauteilen

Einbauvorschriften von Herstellern und Zulieferern.
Die UVV.

Die angebotenen Leistgungen und Anlagen haben dem aktuellen Stand der Technik zu entsprechen und sind unter strikter Beachtung aller anerkannten Regeln der Technik auszuführen und herzustellen.

In den Leistungebeschreibungen erübrigen sich somit Hinweise und andere Regeln der Technik.

0.4.2 Ausführung - Stahlbauarbeiten
Für die Ausführung ist als Herstellerqualifikation ein kleiner Eignungsnachweis Klasse C mit Erweiterung nach DIN EN 1090-2 (EXC 2, EXC 3) erforderlich.

Korrosionsschutz der Stahlbauteile nach DIN EN ISO 12944:
Mässig C3, lang (Stadtluft, > 15Jahre), feuerverzinkt, Ausführung der Stahltragwerke nach Bezugsnormgruppe 7 (DIN EN 1090-2: 2018)
Alle Stahlteile S235 (JRG2, verzinkt) nach Bezugsnormgruppe 1 (DIN EN 10025), Bezugsnormgruppe 2 und Bezugsnormgruppe 3

Die Ausführungsplanung einschließlich der statischen Berechnung ist im Leistungsumfang des Auftragnehmers enthalten und in den Einheitspreisen zu berücksichtigen. Grundlage für die statische Berechnung sowie für die Erstellung der Werkstatt- und Montageplanung sind die vom Architekten bereitgestellten Ausführungspläne und Vordimensionierungen. Auf dieser Basis hat der Auftragnehmer die statische Berechnung einschließlich der vollständigen Bemessung eigenverantwortlich durchzuführen und die Werkstatt- und Montageplanung vollständig zu erstellen. Die Werkstattpläne sind dem Auftraggeber rechtzeitig in zweifacher Ausfertigung sowie zusätzlich in digitaler Form (PDF) zur Prüfung und Freigabe vorzulegen. Darüber hinaus ist der Auftragnehmer verpflichtet, die statische Berechnung und sämtliche zugehörigen Unterlagen eigenverantwortlich und in abgestimmter Form dem zuständigen Prüfstatiker vorzulegen sowie den Versand der Unterlagen zu veranlassen. Etwaige Prüfvermerke, Nachforderungen oder Ergänzungen des Prüfstatikers sind ohne gesonderten Vergütungsanspruch in die statische Berechnung und die Ausführungsplanung einzuarbeiten

Die in den Zeichnungen enthaltenen Konstruktionen sind mögliche Konstruktionen. Werden von AN günstigere Lösungen erkannt oder sind kostengünstigere Normteile bei geringer Massabweichung möglich, bei entsprechender Erfüllung der formalen und technischen Anforderungen, sind diese nach Rücksprache mit dem AG zugelassen.

Alle Schweißnähte sind glatt zu verschleifen.
Bei verzinkten Bauteilen ist nur Feuerverzinkung zugelassen, andere Verfahren bedürfen der Genehmigung des AG. Vorher sind die Teile sorgfältig zu entrosten und zu entfetten, Schichtdicke der Verzinkung min. 0,08 mm.

Sämtliche Stahlteile und Konstruktionen sind, soweit nicht verzinkt, mit Rostschutzfarbe 1x zu streichen.
Alle Schweißstellen bei verzinkten Bauteilen sind mit Zinkstaubfarbe 2-fach nachzuverzinken, ebenso alle Schnittkanten.
Alle Schnittkanten sind zu entgraten.
Sämtliche Kleineisenteile wie Kopf - und Fußplatten, Kopfplattenstösse, Rippen, Konsolen, Verbände, Verbindungsmittel, Verankerungen usw. werden nach den Einheitspreisen der betreffenden Positionen abgerechnet.

Für alle statisch notwendigen bzw. belasteten Anschlüsse von Stahlteilen an Betonwände sind nur Dübel mit bauaufsichtlicher Zulassung zu verwenden. Entsprechende Prüfzeugnisse sind auf Verlangen vorzulegen (z.B. Hilti-Verbundanker oder gleichwertig)

Die Befestigung muss mechanisch erfolgen; Schäume, Kleber oder Ähnliches dürfen nicht verwendet werden. Dübel müssen auf den Untergrund abgestimmt sein; ihre Spreizkräfte dürfen keine zu großen inneren Spannungen erzeugen. Bei nicht ausreichend festem Untergrund sind Injektionsanker zu verwenden.

Der Auftragnehmer verpflichtet sich, für einen ausreichenden Oberflächenschutz während der Bauzeit zu sorgen und diesen zur Abnahme nach Abstimmung mit dem Auftraggeber zu beseitigen. Die anfallenden Kosten sind in die
Einheitspreise einzurechnen.

Bei Schweißarbeiten in der Nähe von Bauteilen der Baustoffklasse B2 bzw. B3 nach DIN 4102 Teil 1 sind geeignete Brandschutzmaßnahmen vom Auftragnehmer zu treffen. Das gilt analog für oberflächenfertige Bauteile anderer Baustoffklassen, insbesondere für glänzende, lackierte und gläserne Oberflächen. Der Nachweis der Schweißerprüfung für die entsprechenden Arbeiten kann von der Objektüberwachung personenbezogen verlangt werden.

Ebenso kann der Nachweis über ausgebildete Schweißaufsichtspersonen gemäß DIN EN 719 - Schweißaufsicht; Aufgaben und Verantwortung - gefordert werden.

0.4.3 Preisinhalte - Stahlbauararbeiten
In den Preisen sind enthalten:
·  Herstellen und Liefern der gesamten Stahlkonstruktion einschl. sämtlicher Kopf-, Stirn-, Aussteifungs- und Knotenbleche.
·  Alle Anschluss- und Anpassarbeiten an angrenzende Bauteile, einschl. der erforderlichen Materialien.
·  Alle notwendigen Sicherungsmaßnahmen und Gerüste
·  Alle notwendigen Bohr- und Stemmarbeiten für alle Befestigungen.
·  Sämtliche Befestigungsmittel, Kleinteile, Elementhalter sind nur nichtrostend zugelassen.
·  Alle Kleineisenteile wie Anschlusswinkel, Bolzen, Schrauben usw.
·  Prüfen aller angegebenen Dimensionen auf ausreichende Stabilität, einschl. Festlegung zulässiger Dübelabstände.
·  Dehnungsstöße sind vom AN ohne Berechnung zusätzlicher Kosten selbst festzulegen und auszuführen.
·  Schutz aller vorhandenen fertigen Bauteile vor Schleifstaub und Schweißabspritzern durch Abkleben oder gleichwertigem
·  Vorlage prüffähiger Werkstattzeichnungen (Vorlage Prüfstatiker 2-fach, Architekt 1-fach, Statiker 1-fach).
·  Montageunterbrechungen, bedingt durch den Bauablauf, sowie Aufmaße vor Ort

*Hinweis: ZTV - 0.5 Stundenlohnarbeiten*
Vergütet werden Stundenlohn- und Gerätekosten nur für Arbeiten, die auf ausdrückliche Weisung der Objektüberwachung zusätzlich zu den ausgeschriebenen Leistungen des LV inkl. Nachträge ausgeführt und anerkannt wurden.

5.0.1 Löhne
Die Stundenlohnverrechnungssätze für die jeweiligen Arbeitskräfte sind unaufgegliedert anzubieten. Anzubieten ist für die jeweilige Arbeitskraft (Lohn- und
Berufsgruppe) ein Verrechnungssatz, der sämtliche Aufwendungen enthält, wie z.B. Lohn-und Gehaltskosten (Tariflöhne einschl. etwaiger Lohnzulagen, Lohnzuschläge und vermögenswirksamer Leistungen), die Lohn- und Gehaltsnebenkosten (z.B. Auslösungen, Wegegelder, Wegzeiten Entschädigung, Fahrtkostenerstattung etc.), die Sozialkassenbeiträge, ggf. Winterbauumlage, die Gemeinkostenanteile, sowie Gewinn, jedoch ohne Umsatzsteuer. Die Vergütung für nicht angebotene Lohngruppen wird auf der Grundlage des Tariflohnes zzgl. Gesamtunternehmerzuschlag ermittelt. (Der Gesamtunternehmerzuschlag wird ermittelt als Mittelwert der angebotenen Lohngruppen). Vergütet wird nur der tatsächlich am Ausführungsort geleistete Zeitaufwand, d.h. An- und Abfahrtszeiten sowie Fahrtkosten werden nicht berücksichtigt.

Für die Vergütung von Zeit- und Erschwerniszuschlägen sind die tariflichen Rahmenbestimmungen für den jeweiligen Leistungsbereich anzuwenden. Die Zeitzuschläge (Mehr-,Spät-,Nacht-,Sonntags- und Feiertagsarbeit) werden nur vergütet, wenn diese von der Objektüberwachung ausdrücklich gefordert wurden. Sie werden auf der Basis des tatsächlich ausbezahlten und nachgewiesenen Lohnes (ohne Lohnnebenkosten) berechnet. Hierzu sind vom AN auf Verlangen des AG Gehaltsnachweise der Arbeiter vorzulegen, für die Zeit- und Erschwerniszuschläge geltend gemacht werden.

5.0.2 Sonstiges
Für die Ausführung von untergeordneten Leistungen, wie z.B. Stemm-, Reinigungsarbeiten etc., wird nur der Lohn eines Bauwerkers /Helfer vergütet, auch wenn vom Auftragnehmer höher qualifiziertes Personal eingesetzt wird.
Stunden von aufsichtsführendem Personal (Bauleiter, Montageinspektor etc.)  für Besprechungen, Aufmaß und Abrechnung usw. werden nicht gesondert vergütet. Diese Kosten sind mit den angebotenen Stundenlohnsätzen abgegolten.

### 1 Bauteil 01 - Haus P

#### 1.1 Schlosser-/ Stahlbauarbeiten

##### 1.1.1 Stahlunterkonstruktion Rückkühler

*Hinweis*
Auf dem Flachdach ist eine Stahlkonstruktion als Unterkonstruktion für Rückkühler geplant.

Abmessungen: ca. 6,45 x 2,20 m

Gemäß Ausführungsplanung:
ZFP-P_ARC_DT_DG.01_5_f01#Stahlunterkonstruktion_Rueckkuehler

Die Befestigung erfolgt auf der vorhandenen Stahlbetondecke.
Stahlgüte S235JR (St-37-2).

Alle Stahlteile und Verbindungsmittel (Schrauben, Muttern usw.) feuerverzinkt gemäß DIN EN ISO10684:2004

**1.1.1.1 Tragkonstruktion Stützen**
Herstellen, liefern und fachgerechtes Montieren einer Tragkonstruktion aus Quadratrohrstützen inkl. aller Befestigungs- und Nebenleistungen.

Ausführung gemäß folgender Beschreibung:
·  Tragkonstruktion aus Stahl, SQ 100, Länge ca. 800 mm
·  Aufgeschweißte Kopf- und Fußplatten, ca. 150 x 150 x 10 mm, Stahl,
  Feuerverzinkt
·  Befestigung mittels 4 Edelstahl-Ankerstangen M12 x 160 mm, Festigkeitsklasse R-70, mit Injektionsmörtel FIS EM Plus 390S
·  Zwischen Fußplatten und Stahlbetondecke Einlage druckfester, schalldämmender Kunststoffplatten (z. B. PE-HD oder PU), ≥ 70 kN/m², Stärke ca. 5 mm und ein unbewehrtes Elasomerlager ca. 15x15x1cm z.B. ESZ Typ 200 o. glw.
·  Lieferung, Montage, inkl. Bohren, Setzen der Anker, Ausrichten, Verschweißen der Kopfplatten, sämtlicher Befestigungsmittel, Verbrauchsmaterialien und Nebenleistungen
·  Oberfläche Stahlteile: Feuerverzinkt
Menge: 10,000 St
GW_XX 501: 33311

**1.1.1.2 Tragkonstruktion Pfetten U200**
Herstellen, liefern und fachgerechtes Montieren einer Stahlunterkonstruktion als Tragkonstruktion für den Rückkühler auf dem Flachdach.

Ausführung gemäß folgender Beschreibung:
·  Längspfetten aus U 200 Profilen, Werkstoff S235, Feuerverzinkt
·  Befestigung auf den Kopfplatten der zuvor montierten Quadratrohrstützen mittels jeweils 2 Schrauben M12, Festigkeitsklasse 4.6
·  Lieferung, Zuschnitt, Ausrichten, Verschrauben inklusive sämtlicher Befestigungsmittel, Bohrarbeiten, Zubehörteile, Anpassungsarbeiten sowie aller erforderlichen Nebenleistungen
Menge: 55,000 m
GW_XX 501: 33311

**1.1.1.3 Stahllträger IPE200**
Herstellen, liefern und fachgerechtes Montieren einer Stahlunterkonstruktion aus Querpfetten als Teil der Tragkonstruktion für den Rückkühler auf dem Flachdach.

Ausführung gemäß folgender Beschreibung:
·  Querpfetten aus IPE 200 Profilen, Werkstoff S235, Feuerverzinkt
·  Befestigung auf den zuvor montierten U-Profilen mittels jeweils 2 Schrauben M12, Festigkeitsklasse 4.6
·  Lieferung, Zuschnitt, Ausrichten, Verschrauben inklusive sämtlicher Befestigungsmittel, Bohrarbeiten, Zubehörteile, Anpassungsarbeiten sowie aller erforderlichen Nebenleistungen
Menge: 25,000 m
GW_XX 501: 38411

**1.1.1.4 Stahlträger IPE80**
Herstellen, liefern und fachgerechtes Montieren einer Unterkonstruktion aus Stahlprofilen als Auflager für die Edelstahlwanne.

Ausführung gemäß folgender Beschreibung:
·  Unterkonstruktion aus IPE 80 Profilen, Werkstoff S235, Feuerverzinkt
·  Fachgerechte Befestigung an den zuvor montierten U 200 und IPE 200 Profilen der Tragkonstruktion
·  Lieferung, Zuschnitt, Ausrichten, Verschrauben inklusive sämtlicher Befestigungsmittel, Bohrarbeiten, Zubehörteile, Anpassungsarbeiten sowie aller erforderlichen Nebenleistungen
Menge: 15,000 m
GW_XX 501: 38411

##### 1.1.2 Abstellwinkel

**1.1.2.1 Aufzugsschacht EG + OG**
*** Bezugsbeschreibung
Liefern und Montieren eines feuerverzinkten Abstellwinkels aus Stahl für Estrich abstellung.

Abmessungen: ca. 150x150x7mm, L= ca. 1,58m
Zuschnitt gemäß örtlichem Aufmaß. Herstellung des Winkels inklusive erforderlicher Bohrungen. Befestigung auf Rohdecke mittels geeigneter Dübel gemäß statischen Erfordernissen. Inkl. Unterlegmaterial für Höhenausgleich
Oberkante Winkel entspricht Oberkante Fertigfußboden (OK FFB).
Menge: 2,000 St
GW_XX 501: 38411

**1.1.2.2 Aufzugsschacht UG**
*** wie Position 1.1.2.1
Abmessungen: 105x150x7mm, L= ca. 1.58 m
Menge: 1,000 St
GW_XX 501: 38411

**1.1.2.3 Alu-Fenster Flur Ost**
*** wie Position 1.1.2.1
Abmessungen: ca. 150x150x7mm, L= ca. 1,75m
Menge: 2,000 St

**1.1.2.4 Alu-Fenster Flur Süd**
*** wie Position 1.1.2.1
Abmessungen: ca. 150x150x7mm, L= ca. 2,50m
Menge: 2,000 St

**1.1.2.5 Alu-Fenster Flur West**
*** wie Position 1.1.2.1
Abmessungen: ca. 150x150x7mm, L= ca. 1,42m
Menge: 2,000 St

**1.1.2.6 Südtreppe OG**
*** Bezugsbeschreibung
Winkelprofil mit zwei rechtwinklig zueinanderstehenden Schenkeln. Außenliegend auf Gehrung geschnitten und verschweißt. inkl. Höhenausgleichsmaterial

Abmessungen: ca.1,72m/0,58m
Menge: 1,000 St
GW_XX 501: 38411

**1.1.2.7 Nordtreppe DG**
*** wie Position 1.1.2.6
Gehrung innen liegend
Abmessungen: ca. 1,03m/0,48m
Menge: 1,000 St
GW_XX 501: 38411

##### 1.1.3 Geländer Flachdach

**1.1.3.1 Geländer Flachdach Attika**
Geländer, wie nachstehend beschrieben, herstellen, liefern und montieren.

Detailverweis Plannr. ZFP-P_ARC_DT_RB.25_5_f00 Geländer Dach

Materialgüte:
Stahlqualität S 235JR nach DIN EN 10 025 (St 37-2) alle Stahlteile Feuerverzinkt

Abmessungen Geländer:
·  senkrechte Stäbe Flachstahl 50 x 10 mm (l= ca. 650mm),
·  1 Handlauf aus Edelstahl Holm Rohr 42,3x3mm, geschweißt
·  lichter Wandabstand ca. 173 mm,
·  Geländer Attika außen ca. 140 lfm (7 Ecken),
·  Geländer Attika innen ca. 45 lfm (4 Ecken),

Befestigung:
·  Befestigungspunkte an Attika e<1,25m,
·  Befestigung mittels Konsolen T-förmig, bestehend aus Ankerplatte 150x150x10mm mit angeschweißtem Stahlschwert aus Flachstahl 100x100x10mm,
  mit 2x Bolzenanker M12, befestigt an Attika (MW mit U-Schale als  Ringbalken sowie Stb.)

Alle Stahlteile homogen verschliffen bzw. ggf. gespachtelt, Ansatzschweißnähte sauber verschliffen.

Die Konsolen sind vorab passgerecht zu montieren. Die Fertigmontage erfolgt in einem zweiten Arbeitsgang nach Fertigstellung der Attikaabdeckbleche. Die entsprechenden Mehraufwendungen sind bei der Preisfindung zu berücksichtigen und werden nicht gesondert vergütet.

Die Arbeiten umfassen die Herstellung, Lieferung und flucht- und lotrechte Montage incl. aller notwendigen Befestigungs- und  Verbindungsmittel, End- und
Eckausbildungen sowie evt. notwendiger Anpassarbeiten. Erforderliche Dehnungsstöße sind einzuplanen und bei der Kalkulation zu berücksichtigen.

Fertigung nach Aufmaß vor Ort

Ausführungsort: Flachdach
Menge: 185,000 m
GW_XX 501: 34441

##### 1.1.4 Überdachung West Pergola

**1.1.4.1 Tragkonstruktion**
Herstellen, liefern und montieren einer Stahlpergola zur Überdachung im Bereich „West“, gemäß Ausführungsplanung Architekt nach Detailplan:

ZFP-P_ARC_DT_E0.01_5_f02#Überdachung_West_Pergola

·  Höhe: ca. 372 cm
·  Länge: ca. 1020 cm
·  Breite: ca. 484 cm
·  mit 3,5% Gefälle
·  Farbe nach Wahl Architekt
·  Konstruktion aus Stahl
·  Dachverglasung gem. Folgeposition
·  Edelstahlhalterungen

Konstruktionsbeschreibung:

·  Tragstruktur: Stahlrahmenkonstruktion aus feuerverzinkten Stahlprofilen, bestehend aus:
• 3 x Quadratische Stahlstützen, Hohlprofil ca. 14 × 14 cm, Achsabstand gemäß Plan. Länge ca. 3,50 m je Stütze.
• 3 x Stahlprofile als Querträger, oberhalb der Stützen gelagert. Querschnitt ca. 140 x 200 mm, Länge ca. 4,70 m je Querträger.
• 12 x Längslattung: Auflager für Dacheindeckung, Vierkantrohre ca. 50 x100 mm, Länge ca. 4,80 m je Längslattung. Raico THERM+ S-I oder gleichwertig
• 10 x Querlattung: Auflager für Dacheindeckung, Vierkantrohre ca. 50 x100 mm, Länge ca. 4,74 m je Querlattung. Raico THERM+ S-I oder gleichwertig

• Verbindungsmittel: Schraub- und Schweißverbindungen, Montage gemäß statischem Nachweis.
inkl. aller Nebenleistungen, Verankerungen und Befestigung auf bauseitis hergestellten Fundamenten.

Angebotenes Fabrikat:
'..........'........................................''
vom Bieter einzutragen

Abrechnung nach Kilogramm (Kg) Profilstahl.
Menge: 1500,000 kg

**1.1.4.2 Schwerlastkonsolen**
Schwerlastkonsolen Typ SLK-Alu-TQ o. glw. befestigt an Stahlbetondecke mit je einer Stirnplatte ca. 250x200x10mm an angeschrägten Querträger geschweißt, 4x FAZ II (R) M12 liefern und montieren. vor Anbringung Wärmedämmplatten.
Menge: 4,000 St

**1.1.4.3 Dachverglasung**
Dachverglasung aus bruchsicheren, VSG aus 2 x ESGH (8 mm) Weißglas mit emailliert Linien symetrisch angeordnet, weiß, B = ca. 20mm (40% Anteil, auf der gesamten Glasfläche).
inkl. Befestigung an Traufe, First und Querlattungen mittels Raico THERM + S-I System oder gleichwertig

Angebotenes Fabrikat:
'..........'........................................''
vom Bieter einzutragen

Komplett liefern und fachgerecht montieren.
Menge: 50,000 m2

**1.1.4.4 Regenrinne**
stirnseitige Regenrinne 4 fach gekantet
·  Material: Aluminium  0,7 mm
·  Breite: ca. 20 mm, Gefälle 1,5% beidseitig von Mitte aus.
·  Farbe nach Wahl Architekt

Komplett liefern und fachgerecht montieren.
Menge: 10,000 m

**1.1.4.5 Fallrohre**
seitliche Regenfallrohre
·  Material: Aluminium  0,7 mm
·  Abmessung: NW 80 mm, Rund
·  insg. 2 stk in teillängen ca. 3,7 m
·  Farbe nach Wahl Architekt
inkl. Befestigung: Rohrschellen mit doppeltem Scharnier, Schraubverschluss und Stift bzw. Dolle zur Montage an QR-Stütze 140/140, Abstand 2 m, und Anschluss Pergolaentwässerungsrinne,

Komplett liefern und fachgerecht montieren.
Menge: 7,500 m

##### 1.1.5 Plattengeländer Haupttreppe

**1.1.5.1 Geländer aus Stahlplatten UG - OG**
*** Bezugsbeschreibung
Komplette Herstellung, Lieferung und fachgerechte Montage der beschriebenen Geländeranlage.

Ausführungsplan: ZFP-P_ARC_TR_T1.01_5_f02#Haupttreppe T1

Konstruktion:
·  Geländerplatten aus Flachstahl, Materialstärke: 7 mm, lotrechte Höhe ca. 1450 mm.
·  Zwei parallel verlaufende Kanten (Ober- und Unterkante) folgen der Unterseite des Treppenlaufs.
·  Unterkante der Geländerplatten steht 20 mm unterhalb der Unterkante des Treppenlaufs über.
·  Geländerplatten sind lotrecht (senkrecht) herzustellen.
·  Stossfugen sind miteinander zu verschweißen

Abmessungen:
·  4 Einzellängen (Treppenauge, diagonal gemessen, parallel zur
  Treppenlaufunterseite):
• 1 x ca. 3252 mm
• 1 x ca. 3230 mm
• 1 x ca. 3276 mm
• 1 x ca. 2935 mm
·  Die Unter/- und Oberkanten der Geländerplatten auf Podesten und Zwischenpodesten sind exakt auf gleicher Höhe zu montieren.

Befestigung:
·  Befestigung über Stahlwinkel, Abmessung ca. 100 x 100 x 10 mm, an Geländerplatte verschweißt jede 4 Stufe.
·  Die Winkel werden mit geeigneten Befestigungsmitteln am Treppenlauf befestigt.
·  Abstandshalter aus Rohrstücken, Abmessung: 10 mm.
·  Schweißnähte sind flächig zu verschleifen, zu überspachteln und zu grundieren.

Beschichtung:
·  Es wird eine bauseitige 2K-Strukturlackierung vor Ort zur Ausführung kommen. Die Oberfläche ist dementsprechend für eine Pulverbeschichtungsähnliche Optik vorzubereiten.
·  Alle sichtbaren Schweißverbindungen sind fachgerecht zu bearbeiten (Schleifen, Spachteln, Grundieren).

Vorbereitung für Handlauf:
·  Über die gesamte Geländerabwicklung (ca. 22.060 mm) sind Befestigungspunkte für Edelstahlhandläufe vorzusehen.
·  Bohrungen für Senkkopfschrauben in Höhe von ca. 1.000 mm ab OK Treppenstufen.

Sonstige Hinweise:
·  Erforderliche Arbeitsgerüste sind im Einheitspreis einzukalkulieren.
·  Die Geländerkonstruktion muss eine Anpralllast von 100 kg/m aufnehmen können.

Abrechnung nach lfm
Menge: 13,000 m
GW_XX 501: 33311

**1.1.5.2 Geländer aus Stahlplatten UG + EG**
*** wie Position 1.1.5.1
Haupttreppe, UG + EG

Abmessungen:
·  Trapezform Höhe ca. 1930 mm/1430 mm
·  Geländerplatten (außenseitig, Verlängerung Wand Aufzugsschacht):
·  1x Länge ca. 960 mm
·  1x Länge ca. 920 mm
(Längen diagonal von Treppenauge zu Treppenauge gemessen, parallel zur Treppenlaufunterseite)
·  Die Oberkante des Flachstahls verläuft parallel zur Treppenlaufunterseite. Die Unterkante verläuft parallel zur OK FFB.
Menge: 2,000 m
GW_XX 501: 38411

**1.1.5.3 Geländer aus Stahlplatten EG**
*** wie Position 1.1.5.1
Abmessung:
·  Höhe ca. 1400 mm
·  Geländerplatten (außenseitig, Verlängerung Wand Aufzugsschacht):
·  1 x Länge ca. 530 mm
Ober- und Unterkante verlaufen parallel zur OK FFB.
Die Enden sind lotrecht herzustellen.
Menge: 0,600 m
GW_XX 501: 38411

**1.1.5.4 Geländerplatte Stiernseite Podeste**
*** wie Position 1.1.5.1
Abmessungen:
·  Höhe ca. 1430mm
·  Geländerplatten (seitlich und Stirnseite Podeste):
·  3 x Länge ca. 270 mm
Menge: 1,000 m
GW_XX 501: 38411

**1.1.5.5 Geländer aus Stahlplatten am Podest OG**
*** wie Position 1.1.5.1
Geländerplatten (Podest OG)

Abmessungen:
·  1 x Länge ca. 1934mm Höhe ca. 1800mm
Ober- und Unterkante verlaufen parallel zur OK FFB.
Die Enden sind lotrecht herzustellen.
Menge: 2,000 m
GW_XX 501: 38411

**1.1.5.6 Edelstahlhandlauf auf Winkelkonsolen Wandseite**
*** Bezugsbeschreibung
Liefern und montieren eines runden Handlaufes aus Edelstahl (V2A), Ø 40mm, geschliffen (Korn 240), matt auf Winkelkonsolen verschraubt.

Befestigung mittels Wandhaltern an der Außenseite (Wandseite) des Treppenhaus, vom UG ins 1.OG, dem Treppenverlauf folgend.

Wandbefestigung mit ca. 3 Winkelkonsolen aus Edelstahl, Durchmesser 10 mm und 90° Bogen, Länge ca. 120 mm, in Wand durch Bohrung und Einkleben befestigt, je Rundstahl eine aufgeschobene Rundscheibe, Durchmesser 60 mm, Stärke ca. 5 mm, mit Bohrung 10 mm, zur Abdeckung der  Wandbefestigung, an Rundstahl geheftet. Lichter Abstand zum Edelstahlhandlauf 5cm.
Menge: 20,000 m
GW_XX 501: 38411

**1.1.5.7 Edelstahlhandlauf auf Winkelstütze Treppenauge**
*** wie Position 1.1.5.6
Montage auf zuvor genannten Stahlplatten
Menge: 17,000 m
GW_XX 501: 38411

**1.1.5.8 Herstellen von Gehrungsschnitten Handlauf**
Außen und innen für die vor genannten Handläufe
im Übergang Treppenlauf zum Treppenauge bzw. Treppenpodest usw., geschweißt
Menge: 26,000 St
GW_XX 501: 38411

**1.1.5.9 Herstellen von Kröpfungen**
Herstellen von Abschlussbögen, geschliffen und geweißt für vorgenannten Handläufe am Ende der Handlauf usw.
Menge: 8,000 St
GW_XX 501: 38411

**1.1.5.10 Endkappen Edelstahlhandläufe**
Zulage für alle Edelstahlhandläufe für das Einschweißen von gewölbten Enddeckeln an den Handlaufenden.
Menge: 8,000 St
GW_XX 501: 38411

##### 1.1.6 Plattengeländer Nebentreppe

**1.1.6.1 Geländer aus Stahlplatten EG + DG**
*** Bezugsbeschreibung
Komplette Herstellung, Lieferung und fachgerechte Montage der beschriebenen Geländeranlage.

Ausführungsplan: ZFP-P_ARC_TR_T2.01_5_f04#Nebentreppe T2

Konstruktion:
·  Geländerplatten aus Flachstahl, Materialstärke: 7 mm, Höhe ca. 1460 mm.
·  Zwei parallel verlaufende Kanten (Ober- und Unterkante) folgen der Unterseite des Treppenlaufs.
·  Unterkante der Geländerplatten steht 20 mm unterhalb der Unterkante des Treppenlaufs über.
·  Enden der Geländerplatten sind lotrecht (senkrecht) herzustellen.
·  Stossfugen sind miteinander zu verschweißen

Abmessungen:
·  2 Einzellängen im Treppenauge (diagonal gemessen, entlang der Treppenlaufunterseite):
• 1 x ca. 3276 mm
• 1 x ca. 3980 mm
·  Die Unterkanten der Geländerplatten auf Podesten und Zwischenpodesten sind exakt auf gleicher Höhe zu montieren.

Befestigung:
·  Befestigung über Stahlwinkel, Abmessung ca. 100 x 100 x 10 mm, je ca. 3 Stück pro Treppenlauf.
·  Die Winkel werden mit geeigneten Befestigungsmitteln am Treppenlauf befestigt.
·  Geländerplatten werden mit den Stahlwinkeln verschweißt.
·  Abstandshalter aus Rohrstücken mit Deckel, Abmessung: 10 mm.
·  Schweißnähte sind flächig zu verschleifen, zu überspachteln und zu grundieren.

Beschichtung:
·  Es wird eine bauseitige 2K-Strukturlackierung vor Ort zur Ausführung kommen. Die Oberfläche ist dementsprechend für eine Pulverbeschichtungsähnliche Optik vorzubereiten.
·  Alle sichtbaren Schweißverbindungen sind fachgerecht zu bearbeiten (Schleifen, Spachteln, Grundieren).

Vorbereitung für Handlauf:
·  Über die gesamte Geländerabwicklung (ca. 17.600 mm) sind Befestigungspunkte für Edelstahlhandläufe vorzusehen.
·  Bohrungen für Senkkopfschrauben in Höhe von ca. 1.000 mm ab OK FFB.

Sonstige Hinweise:
·  Erforderliche Arbeitsgerüste sind im Einheitspreis einzukalkulieren.
·  Die gesamte Geländerkonstruktion muss eine Anpralllast von 100 kg/m aufnehmen können.

Abrechnung nach lfm
Menge: 7,500 m
GW_XX 501: 33311

**1.1.6.2 Geländer aus Stahlplatten OG**
*** wie Position 1.1.6.1
1 Einzellauf (Treppenauge)

Abmessungen:
·  1 x Länge ca. 2340 mm
·  Die Treppenstufen sind auszusparen, Anpassungen, sowie eine Fuge an die Treppenaugenwand sind zu berücksichtigen.
·  Das Plattengeländer wird auf dem Oberen Treppenlauf aufgesetzt.
Menge: 2,500 m
GW_XX 501: 38411

**1.1.6.3 Abschlussgeländer aus Stahlplatten DG**
*** wie Position 1.1.6.1
Höhe ca. 1600 mm

Abschlussgeländer Podest (DG)
Abmessungen:
·  1 x Länge ca. 1050 mm
·  1 x Länge ca. 420mm
Menge: 1,500 m
GW_XX 501: 38411

**1.1.6.4 Edelstahlhandlauf auf Winkelkonsolen Wandseite**
*** Bezugsbeschreibung
Liefern und montieren eines runden Handlaufes aus Edelstahl (V2A), Ø 42,4mm, geschliffen (Korn 240), matt auf Winkelkonsolen verschraubt.

Befestigung mittels Wandhaltern an der Außenseite (Wandseite) des Treppenhaus, vom UG ins 1.OG, dem Treppenverlauf folgend.

Wandbefestigung mit ca. 3 Winkelkonsolen aus Edelstahl, Durchmesser 10 mm und 90° Bogen, Länge ca. 120 mm, in Wand durch Bohrung, geschaubt und Eingeklebt, je Rundstahl eine aufgeschobene Rundscheibe, Durchmesser 60 mm, Stärke ca. 5 mm, mit Bohrung 10 mm, zur Abdeckung der  Wandbefestigung, an Rundstahl geheftet.
Menge: 20,000 m
GW_XX 501: 38411

**1.1.6.5 Edelstahlhandlauf auf Winkelstütze Treppenauge**
*** wie Position 1.1.6.4
Montage auf zuvor genannten Stahlplatten
Menge: 15,000 m
GW_XX 501: 38411

**1.1.6.6 Herstellen von Gehrungsschnitten Handlauf**
außen und innen für die vor genannten Handläufe
im Übergang Treppenlauf zum Treppenauge bzw. Treppenpodest usw.
Menge: 16,000 St
GW_XX 501: 38411

**1.1.6.7 Herstellen Kröpfungen**
Herstellen von Abschlussbögen, geschliffen und geweißt für vorgenannten Handläufe am ende der Handlauf usw.
Menge: 5,000 St
GW_XX 501: 38411

**1.1.6.8 Endkappen Edelstahlhandläufe**
Zulage für alle Edelstahlhandläufe für das Einschweißen von gewölbten Enddeckeln an den Handlaufenden.
Menge: 11,000 St
GW_XX 501: 38411

##### 1.1.7 Handläufe Flurbereiche

**1.1.7.1 Edelstahlhandlauf auf Winkelkonsolen bis 2,0 m**
*** Bezugsbeschreibung
Liefern und montieren eines runden Handlaufes aus Edelstahl (V2A), Ø 42,4mm, geschliffen (Korn 240), matt auf Winkelkonsolen verschraubt.

Wandbefestigung mit Winkelkonsolen (nach Erfordernissen) aus Edelstahl, Durchmesser 10 mm und 90° Bogen, Länge ca. 120 mm, in Wand durch Bohrung und Einkleben bzw verschrauben befestigt, je Rundstahl eine aufgeschobene Rundscheibe, Durchmesser 60 mm, Stärke ca. 5 mm, mit Bohrung 10 mm, zur Abdeckung der  Wandbefestigung, an Rundstahl geheftet.
Menge: 25,000 m
GW_XX 501: 38411

**1.1.7.2 Edelstahlhandlauf auf Winkelkonsolen > 2,0m**
*** wie Position 1.1.7.1
Menge: 95,000 m
GW_XX 501: 38411

**1.1.7.3 Herstellen von Gehrungsschnitten Handlauf**
außen und innen für die vor genannten Handläufe
im Übergang von Wandecken usw. Verschweißt
Menge: 10,000 St
GW_XX 501: 38411

**1.1.7.4 Herstellen von Kröpfungen**
Herstellen von Abschlussbögen, geschliffen und geweißt für vorgenannten Handläufe am Ende der Handlauf usw.
Menge: 80,000 St
GW_XX 501: 38411

**1.1.7.5 Zulage gerundete Handläufe**
Handlauf ist auf die Wandkrümmung einzupassen, ggf. Aufmaß der tatsächlichen Wandgeometrie (Länge, Radius) vor Ort durch den Auftragnehmer. Handlauf ist entsprechend dem ermittelten Radius vorzuformen und in durchgehender Linienführung zu montieren.
Menge: 5,000 St
GW_XX 501: 38411

**1.1.7.6 Endkappen Edelstahlhandläufe**
Zulage für alle Edelstahlhandläufe für das Einschweißen von gewölbten Enddeckeln an den Handlaufenden.
Menge: 80,000 St
GW_XX 501: 38411

##### 1.1.8 Stahltreppe UG

**1.1.8.1 Stahltreppe 1-läufig**
Komplette Herstellung, Lieferung und fachgerechte Montage der beschriebenen Stahltreppe.

Ausführungsplan: ZFP-P_ARC_DT_DG.02_5_f01#Stahltreppe UG

Abmessungen:
·  Gesamtlänge: ca.1,06m
·  Gesamthöhe: ca. 0,75m
·  Gesamtbreite: ca. 1,16m

Konstruktion:
4 Steigungen besthend aus Gitterroststufen
·  Gitteroste: Maschenteilung 265/40mm
·  Trabstab 50/3, b=100mm
Seitliche Wangen:
·  beidseitig aus Flachstahl (10mm)
Auflagerflächen:
·  Unten: Über gewinkelten Flachstahl (10mm) auf Boden montiert
·  Oben: Über Stahlplatte in Beton verschraubt 114x18x1 cm.

Oberfläche:
·  Alle Stahlteile Feuerverzinkt
Menge: 1,000 St
GW_XX 501: 38411

**1.1.8.2 Edelstahlhandlauf**
Liefern und  montieren eines Edelstahlhandlaufes an der Wandseite des Treppenganges im UG dem Treppenverlauf folgend. Wandbefestigung mit  2  Winkelkonsolen aus Edelstahl, Durchmesser 10 mm und 90° Bogen, Länge ca. 120 mm, in Wand durch Bohrung, verschaubung und Einkleben befestigt, je Rundstahl eine aufgeschobene Rundscheibe, Durchmesser 60 mm, Stärke ca. 5 mm, mit Bohrung 10 mm, zur Abdeckung der  Wandbefestigung, an Rundstahl geheftet.

Edelstahlhandlauf, D = 40 mm, auf Winkelkonsolen verschraubt.
Länge ca. 1210 mm
Menge: 1,000 St
GW_XX 501: 38411

##### 1.1.9 Stahlkonstruktionen

**1.1.9.1 Stahlkonstruktionen**
Stahlkonstruktionen
Kleinstahlprofile, Winkel, Flachstahl, Rohre u vgl. für Ergänzungen, schlossermäßig bearbeitet.
Menge: 100,000 kg
GW_XX 501: 33311

**1.1.9.2 Stahlkonstruktionen Edelstahl**
Stahlkonstruktionen Edelstahl
Stahlkonstruktionen wie vor, jedoch Ausführung in Edelstahl.
Menge: 100,000 kg
GW_XX 501: 33311

**1.1.9.3 Profilstahl**
Profilstahl
Profilstahl für Mehrungen ( oder Reduzierungen ) der Konstruktionen, schlossermäßig bearbeitet, feuerverzinkt.
Menge: 100,000 kg
GW_XX 501: 33311

**1.1.9.4 Schrauben, Muttern**
Schrauben, Muttern
Schrauben, Muttern, Scheiben u. vgl.
Menge: 100,000 kg
GW_XX 501: 33311

**1.1.9.5 Liefern und einbauen von Stahlprofile als L, Z, oder Flachstahl**
Liefern und einbauen von Stahlprofile als L, Z, oder Flachstahl in unterschiedlichen Profilstärken, Stahl S 235 JR G2.
Menge: 100,000 kg
GW_XX 501: 38411

**1.1.9.6 Zulage für das Feuerverzinken**
Zulage für zuvor genannte Position für das Feuerverzinken der Profile.
Menge: 100,000 kg
GW_XX 501: 38411

#### 1.2 Stundenlohnarbeiten

**1.2.1 Stundensatz Vorarbeiter**
für Arbeiten, die nicht in den Positionen erfasst sind und gegen Nachweis auf Anordnung der Bauleitung zur Ausführung kommen.
Menge: 20,000 h
GW_XX 501: 33311

**1.2.2 Stundensatz Facharbeiter**
für Arbeiten, die nicht in den Positionen erfasst sind und gegen Nachweis auf Anordnung der Bauleitung zur Ausführung kommen.
Menge: 20,000 h
GW_XX 501: 33311

**1.2.3 Stundensatz Helfer**
für Arbeiten, die nicht in den Positionen erfasst sind und gegen Nachweis auf Anordnung der Bauleitung zur Ausführung kommen.
Menge: 20,000 h
GW_XX 501: 33311

**1.2.4 Anfahrtpauschale**
Zusätzliche Anfahrt außerhalb der vertraglichen Verpflichtung, von der Bauleitung angeordnet, für 2 Personen mit Kleinbus oder -LKW, einschließlich
Fahrtlohn.
Menge: 3,000 St
GW_XX 501: 33311

### 2 Bauteil 02 - Haus Q

#### 2.1 Schlosser-/Stahlbauarbeiten

##### 2.1.1 Geländer Flachdach

**2.1.1.1 Geländer Flachdach**
Geländer, wie nachstehend beschrieben, herstellen, liefern und montieren.

Detailverweis Plannr. ZfP-Q_ARC_DT_RB.01_5_f04#_Detail 01 Attika - Halle

Materialgüte:
Stahlqualität S 235JR nach DIN EN 10 025 (St 37-2) alle Stahlteile Feuerverzinkt

Abmessungen Geländer:
·  senkrechte Stäbe Flachstahl 50 x 10 mm (l= ca. 650mm),
·  1 Handlauf aus Edelstahl Holm Rohr 42,3x3mm,
·  lichter Wandabstand ca. 95mm,
·  Geländer Attika 4 Ecken,

Befestigung:
·  Befestigungspunkte an Attika e<1,25m,
·  Befestigung mittels Konsolen T-förmig, bestehend aus Ankerplatte 150x150x10mm mit angeschweißtem Stahlschwert aus Flachstahl 100x100x10mm,
  mit 2x Bolzenanker M12, befestigt an Attika (MW mit U-Schale als  Ringbalken sowie Stb.)

Alle Stahlteile homogen verschliffen bzw. ggf. gespachtelt, Ansatzschweißnähte sauber verschliffen.

Die Konsolen sind vorab passgerecht zu montieren. Die Fertigmontage erfolgt in einem zweiten Arbeitsgang nach Fertigstellung der Attikaabdeckbleche. Die entsprechenden Mehraufwendungen sind bei der Preisfindung zu berücksichtigen und werden nicht gesondert vergütet.

Die Arbeiten umfassen die Herstellung, Lieferung und fluchtgerechte Montage incl. aller notwendigen Befestigungs- und  Verbindungsmittel, End- und
Eckausbildungen sowie evt. notwendiger Anpassarbeiten. Erforderliche Dehnungsstöße sind einzuplanen und bei der Kalkulation zu berücksichtigen.

Fertigung nach Aufmaß vor Ort

Ausführungsort: Flachdach
Menge: 70,000 m
GW_XX 501: 38411

##### 2.1.2 Stahltreppenaufgang

**2.1.2.1 Stahltreppe**
Herstellen, liefern und fachgerechtes Montieren 1-läufige Stahlwangentreppe gem. Ausführungsplan Architekt: ZfP-Q_ARC_DT_SL.01_5_v03#_Stahltreppe

Stützweite: ca. 4,19 m
Höhe: ca. 4,27 m
Laufbreite: ca. 1,00 m

Treppenkonstruktion:
Die Treppe besteht aus 2 x Treppenwangen U200 inkl. Fußplatte ca. 12 lfm. Die Treppenwangen werden mit 2 x Fußpunkte U 200 Träger ca. 1 lfm. mit der Wange inkl. Fußplatte 30x30 verschweißt oder verschraubt und mittels Bolzen auf der Stahlbetondecke befestigt. Der obere Teil der Treppe wird an einem Rahmenpodest aus IPE 200 Trägern ca.1,00x1,20 verschraubt / verschweißt, welches auf 2x Stahlstützen QRO ca. 80x3,2mm mit angeschweißter Fußplatte ca. 200x200x10 ca. je 4,00 lfm gelagert wird. Das Rahmenpodest schließt an einem Übergangspodest Attika an. (Übergangspodest in separater Pos.)

Stufen/Podest:
Stufen aus rutschhemmenden Gitterosten, Lichtgitter PX3 330-33-3, mit rutschhemmender Antrittskante (ca.19 Stk.) sowie einem Podest ca. 120 x 120 x 3 cm, biegesteif befestigt.

Sonstiges:
Zwischen der Stahlbetondecke und den Kopfplatten der Stützen werden Elastomerlager z.B ESZ Typ 200 oder gleichwertig unterlegt.

Ausführungsort: Aufgang Nebendach zu Hauptdach
Menge: 1,000 St
GW_XX 501: 38411

**2.1.2.2 Podest Stahltreppe Hauptdach**
Herstellen, liefern und fachgerechtes Montieren 1-läufige Stahlwangentreppe gem. Ausführungsplan Architekt:
ZfP-Q_ARC_DT_SL.01_5_v03#Stahltreppe
ZfP-Q_ARC_DT_RB.04_5_v04#Detail 04 Attika und Stahltreppe - Halle

Treppe (auf Hauptdach):  Stützweite ca. 50 cm, Höhe ca. 50 cm,
Abmessungen Podest: ca. 1,00 x 0,70 m
Laufbreite: ca. 1,00 m

Konstruktionsbeschreibung:
Das Übergangspodest besteht aus IPE (200) Trägern inkl. Gitterrost und schließt an das Treppenpodest aus Vorposition an. Als Austritt auf das Hauptdach kommt eine Stahltreppe bestehend aus  2 x U200 Wangen sowie einer Gitteroststufe, am oberen Ende befestigt am Übergangspodest und am unteren Ende aufgelagert auf einer Betonplatte, zur Ausführung.

Komplett herstellen, liefern und montieren.
Menge: 1,000 St
GW_XX 501: 38411

**2.1.2.3 Einhausung Stahltreppe Unterkonstruktion**
*** Bezugsbeschreibung
Herstellung und Montage einer Stahltreppeneinhausung gemäß Ausführungsplanung gem. Architekt: ZfP-Q_ARC_DT_SL.01_5_v03#_Stahltreppe

Bestehend aus verschweißten bzw. verschraubten Stahlrahmenkonstruktionen mit senkrechter Füllung.

inkl. aller Nebenleistungen, Verankerung und Befestigungen.

Rahmenkonstruktion (Treppenlaufseite):
• Ausführung als geschweißter Rechteckrahmen aus Stahlprofilen:
z. B. Quadratrohr 50 x 50 x 3 mm
  Abmessungen: ca. 5000 x 5600 mm
• 3 x horizontalen Querträgern, jeweils ca. 5.600 mm lang
z. B. Quadratrohr 50 x 50 x 3 mm
• Befestigung Rahmenkonstruktion an den Treppenwangen
• Farbe nach Wahl Architekten
Menge: 200,000 kg

**2.1.2.4 Einhausung Seitlich Unterkonstruktion**
*** wie Position 2.1.2.3
Rahmenkonstruktion seitlich:
·  Ausführung als geschweißter Quadratrohrrahmen:
z.B. Quadratrohr 50 x 50 x 3 mm inkl 1 x horizontales QR-Rohr 50x3 mm
Abmessungen: ca. 1270 x 2350 mm
Menge: 65,000 kg

**2.1.2.5 Einhausung Stahltreppe Flachstahllamellen bis 2,5 m**
*** Bezugsbeschreibung
Senkrechte Flachstahllamellen, ca. 36 stk. in Teillängen bis ca. 2,35 m
Profil: z. B. Flachstahllamellen 12 x 65 mm
Verbindung: Füllstäbe verschweißt an Querträgern & Rahmen
Farbe: nach Wahl des Achitekten
Inkl. Verbindungsmittel Schraub- und Schweißverbindungen, Montage gemäß statischem Nachweis.
Menge: 85,000 m

**2.1.2.6 ab 2,5 m bis 5 m**
*** wie Position 2.1.2.5
Senkrechte Flachstahllamellen, ca. 73 stk. in Teillängen bis ca. 4,68 m
inkl. 5 x vertikale Flachstahllamellen, jeweils ca. 5000 mm lang, auf Rechteckrahmen geschweißt. mit angeschweißter Fußplatte und mittels Bolzen auf Betonplatte befestigt.
Menge: 345,000 m

**2.1.2.7 Handlauf**
Herstellen, Liefern und fachgerechtes Montieren eines Edelstahlhandlaufes an der zuvor beschriebenen einläufigen Stahltreppe mit 90°-Ausstiegspodest sowie an der vorhandenen Stahleinhausung.

Der Handlauf besteht aus Edelstahl, Durchmesser 40 mm, und verläuft entlang der Stahltreppe bis zum Podest.

Die Befestigung erfolgt seitlich an der vorhandenen Stahleinhausung mittels geeigneter Edelstahlhalterungen im Abstand von ca. 800 mm, endständig max. 300 mm.

Gesamtlänge Handlauf inkl. Pfosten ca. 10,0 lfm.

Ausführung inklusive sämtlicher Befestigungsmittel, Zubehörteile (Eck, Anfang/Ende und 45 grad Bögen...) und Nebenleistungen.
Menge: 1,000 St
GW_XX 501: 38411

##### 2.1.3 Vordach

**2.1.3.1 Tragkonstruktion**
Liefern und montieren einer freistehenden Tragkonstruktion für ein Vordach gemäß Detailplan Architekten: ZfP-Q_ARC_DT_RB.08_5_f07# – Detail 08 Vordach.
Konstruktion aus Stahl, feuerverzinkt und zusätzlich beschichtet (Farbton nach Wahl des Auftraggebers).

Bestehend aus:
• 2 Stück vertikalen Flachstahlträgern 12 × 100 mm, Länge ca. 8,10 m, als Anfangselement,
• 50 Stück vertikalen Flachstahllamellen als Zwischenelemente, Länge je ca. 4005 mm
• 6 Stück horizontalen Flachstahlträgern ca. 12 × 100 mm, Achsabstand 65 mm, an die Flachstahllamellen angeschweißt, als Auflager für die Dachdeckung, mit einem Gefälle von ca. 2 %,
• 6 Stück Zwischenelementen mit jeweils angeschweißter Fußplatte ca. 250 × 250 × 10 mm, befestigt auf bauseitigen Punktfundamenten mittels geeigneter Verankerungssysteme, Länge je ca. 4400 mm
• Anfangs- und Endelement mit je 5 Stück angeschweißten Schwertern 12 × 100 mm zur Aufnahme und Befestigung der Flachstahllamellen.

Einschließlich aller erforderlichen Schweiß-, Verbindungs- und Befestigungsarbeiten sowie aller Nebenleistungen für eine vollständige, funktionsfähige Montage.
Abrechnung nach Gewicht (kg) Stahl.
Menge: 1850,000 kg

**2.1.3.2 Flachstahllamellen 12 x 65 mm**
Liefern und montieren von vertikalen Flachstahllamellen (stirnseitig) gemäß Detailplan Architekten: ZfP-Q_ARC_DT_RB.08_5_f07# – Detail 08 Vordach.

Konstruktion aus Stahl, feuerverzinkt und zusätzlich beschichtet (Farbton nach Wahl des Auftraggebers).

Bestehend aus:
• vertikalen Flachstahllamellen 12 × 65 mm, ca. 102 Stück
• Achsabstand 65 mm,
• Lamellenhöhe ca. 1,139 m,
• inklusive angeschweißter Schwerter 12 × 100 mm zur Befestigung, Länge ca. 6,61 m

Einschließlich aller erforderlichen Verankerungs-, Befestigungs- und Montagearbeiten sowie sämtlicher Nebenleistungen zur vollständigen, funktionsfähigen Ausführung.

Abrechnung nach Länge (lfm)
Menge: 120,000 m

**2.1.3.3 Dachkonstuktion**
Liefern und montieren eines Blechdaches Ausführung gemäß Detailplan Architekten: ZfP-Q_ARC_DT_RB.08_5_f07# – Detail 08 Vordach.

Liefern und montieren eines Blechdaches
Ausführung gemäß Planvorgaben.

Blechdach aus Stahlblech, Materialstärke 2,0 mm, feuerverzinkt und zusätzlich beschichtet (Farbton nach Wahl des Auftraggebers).

Ausbildung:
• in Längsrichtung (Tiefe) 4-fach gekantet mit einem Gefälle von ca. 2 % in Richtung Rinnenseite,
• in Querrichtung (Breite) 2-fach gekantet.

Unterkonstruktion / Befestigung:
• 4 Stück Flachstahlträger 50 × 10 mm,
• jeweils mit angeschraubter Ankerplatte 100 × 100 × 10 mm,
• Befestigung mittels geeignetem Verankerungssystem.

Einschließlich aller erforderlichen Befestigungs-, Verankerungs- und Montagearbeiten sowie sämtlicher Nebenleistungen zur vollständigen, funktionsfähigen Ausführung.

Abrechnung nach Fläche (m²)
Menge: 12,000 m2

**2.1.3.4 Entwässerung**
Liefern und montieren der Entwässerungseinrichtung Ausführung gemäß Detailplan Architekten: ZfP-Q_ARC_DT_RB.08_5_f07# – Detail 08 Vordach.

Entwässerung über gekantete Dachkonstruktion, ausgebildet als integrierte Rinne aus Stahlblech, feuerverzinkt und zusätzlich beschichtet (Farbton nach Wahl des Auftraggebers), mit integriertem Ablauf.

Einschließlich:
• Anschluss an das Fallrohr,
• Fallrohr, Durchmesser ca. 80 mm,
• aller erforderlichen Befestigungs-, Verankerungs- und Anschlussarbeiten.

Einschließlich sämtlicher Nebenleistungen zur vollständigen, funktionsfähigen Ableitung des Regenwassers.

Abrechnung nach Länge (lfm)
Menge: 7,000 m

**2.1.3.5 Fassadenanschluss**
Liefern und montieren des Übergangs zwischen Vordach und Fassade Ausführung gemäß Detailplan Architekten: ZfP-Q_ARC_DT_RB.08_5_f07# – Detail 08 Vordach.

Ausbildung des Anschlusses zwischen Vordach und Fassade mit einem Abstand von ca. 10 mm mittels Übergangsblech. Übergangsblech aus Stahlblech, feuerverzinkt und zusätzlich beschichtet (Farbton nach Wahl des Auftraggebers), Breite ca. 160 mm, 3-fach gekantet. Anschluss an die Fassade unter Putz, einschließlich aller erforderlichen Anschluss-, Befestigungs- und Abdichtungsarbeiten.
Einschließlich sämtlicher Nebenleistungen zur dauerhaften, funktionsfähigen und regensicheren Ausführung.

Abrechnung nach Länge (lfm)
Menge: 7,000 m

**2.1.3.6 Schwerlastkonsolen**
Liefern und montieren von Schwerlastkonsolen zur Befestigung der Tragkonstruktion Ausführung gemäß Detailplan Architekten: ZfP-Q_ARC_DT_RB.08_5_f07# – Detail 08 Vordach.

Befestigung der Konstruktion über 6 Stück Schwerlastkonsolen, Typ SLK-Alu-TQ oder gleichwertig, an Stahlbetondecke.

Bestehend aus:
• jeweils mit Ankerplatte 100 × 100 × 10 mm,
• vertikalem Flachstahl 50 × 10 mm,
mittels geeignetem Verbindungssystem an das zuvor beschriebene Stahlschwert befestigt,
• Anschluss des vertikalen Flachstahls an die horizontale Lamelle durch Verschweißung.

Einschließlich aller erforderlichen Befestigungs-, Verbindungs- und Montagearbeiten sowie sämtlicher Nebenleistungen zur vollständigen, funktionsfähigen Ausführung.

Abrechnung nach Länge (stk)
Menge: 6,000 St

##### 2.1.4 Gitterost Abdeckung

**2.1.4.1 Gitterrost Abdeckung**
Herstellen, Liefern und fachgerechtes Einbauen gemäß Detailplan Architekten:
ZfP-Q_ARC_DT_RB.11_5_f10 - Detail 11 Einbringungsschacht.

Konstruktion:
Als Auflager für den Gitterrost werden 3-seitig umlaufend Stahlwinkel, Feuerverzinkt, Abmessung ca. 150 x 90 x 12 mm, als Anschlagpunkte um den Einbringungsschacht angeordnet.
·  Ausführung mit 2 Ecken
·  Gesamtlänge ca. 3,60 lfm
Das Auflager für den Gitterrost besteht aus Stahlwinkel, feuerverzinkt, Abmessung ca. 60 x 40 x 6 mm.
·  Die Winkel werden mit den zuvor beschriebenen Anschlagpunkten gemäß statischen Erfordernissen fachgerecht verschweißt
·  Ausführung mit 4 Gehrungs Ecken
·  Gesamtlänge ca. 4,80 lfm

Gitterrost:
Liefern und Einbauen eines Gitterrostes, Maschenweite 30 x 30 mm, Stärke ca. 50 mm, passend für die vorhandene Öffnung.
·  Auflage auf den hergestellten Stahlkonstruktionen
·  Wandseitig ist eine Fuge von ca. 10 mm zu berücksichtigen

Ausführung:
·  Inklusive aller Befestigungsmittel, Schweißarbeiten, Nebenleistungen und Anpassungsarbeiten gemäß örtlichem Aufmaß und statischen Vorgaben
·  Oberflächen: alle Stahlbauteile Feuerverzinkt
Menge: 1,000 St
GW_XX 501: 38411

##### 2.1.5 Stahlkonstruktionen

**2.1.5.1 Stahlkonstruktionen**
Stahlkonstruktionen
Kleinstahlprofile, Winkel, Flachstahl, Rohre u vgl. für Ergänzungen, schlossermäßig bearbeitet.
Menge: 100,000 kg
GW_XX 501: 33311

**2.1.5.2 Stahlkonstruktionen Edelstahl**
Stahlkonstruktionen Edelstahl
Stahlkonstruktionen wie vor, jedoch Ausführung in Edelstahl.
Menge: 100,000 kg
GW_XX 501: 33311

**2.1.5.3 Profilstahl**
Profilstahl
Profilstahl für Mehrungen ( oder Reduzierungen ) der Konstruktionen, schlossermäßig bearbeitet, feuerverzinkt.
Menge: 100,000 kg
GW_XX 501: 33311

**2.1.5.4 Schrauben, Muttern**
Schrauben, Muttern
Schrauben, Muttern, Scheiben u. vgl.
Menge: 100,000 kg
GW_XX 501: 33311

**2.1.5.5 Liefern und einbauen von Stahlprofile als L, Z, oder Flachstahl**
Liefern und einbauen von Stahlprofile als L, Z, oder Flachstahl in unterschiedlichen Profilstärken, Stahl S 235 JR G2.
Menge: 100,000 kg
GW_XX 501: 38411

**2.1.5.6 Zulage für das Feuerverzinken**
Zulage für zuvor genannte Position für das Feuerverzinken der Profile.
Menge: 100,000 kg
GW_XX 501: 38411

#### 2.2 Stundenlohnarbeiten

**2.2.1 Stundensatz Vorarbeiter**
für Arbeiten, die nicht in den Positionen erfasst sind und gegen Nachweis auf Anordnung der Bauleitung zur Ausführung kommen.
Menge: 20,000 h
GW_XX 501: 33311

**2.2.2 Stundensatz Facharbeiter**
für Arbeiten, die nicht in den Positionen erfasst sind und gegen Nachweis auf Anordnung der Bauleitung zur Ausführung kommen.
Menge: 20,000 h
GW_XX 501: 33311

**2.2.3 Stundensatz Helfer**
für Arbeiten, die nicht in den Positionen erfasst sind und gegen Nachweis auf Anordnung der Bauleitung zur Ausführung kommen.
Menge: 20,000 h
GW_XX 501: 33311

**2.2.4 Anfahrtpauschale**
Zusätzliche Anfahrt außerhalb der vertraglichen Verpflichtung, von der Bauleitung angeordnet, für 2 Personen mit Kleinbus oder -LKW, einschließlich
Fahrtlohn.
Menge: 2,000 St
GW_XX 501: 33311
